# Assaig de blocs de formigó

- Propietat de l'arxiu: CYPE INGENIEROS, S.A.
- Format: FIEBDC-3/2002
- Divisa: EUR
- Costos indirectes: 3.00 %
- IVA: 21.00 %

## X Control de qualitat i assaigs

### XP Prefabricats de formigó

#### XPB Blocs

**XPB010** U Assaig de blocs de formigó.
Assaigs a realitzar en laboratori acreditat en l'àrea tècnica corresponent, sobre una mostra de bloc de formigó, agafada en obra, per la determinació de les següents característiques: dimensions i comprovació de la forma segons UNE-EN 772-16 i UNE-EN 772-20. Fins i tot desplaçament a obra i informe de resultats.
Inclou: Desplaçament a obra. Presa de mostres. Realització dels assajos. Redacció d'informe dels resultats dels assajos realitzats.
Criteri d'amidament de projecte: Assaig a realitzar, segons documentació del Pla de control de qualitat.

| Codi | Ut | Descripció | Rendiment | Preu | Import |
|---|---|---|---|---|---|
| mt49des010 | U | Repercussió de desplaçament a obra per la presa de mostres. (material) | 1.000 | 0.74 | 0.74 |
| mt49bho020 | U | Presa en obra de mostres de blocs de formigó quin pes no excedeixi de 50 kg. (material) | 1.000 | 31.09 | 31.09 |
| mt49bho100 | U | Assaig per determinar les dimensions i comprovació de la forma d'una mostra de bloc de formigó, segons UNE-EN 772-16 i UNE-EN 772-20. (material) | 1.000 | 54.75 | 54.75 |
| mt49bho030 | U | Informe de resultats dels assaigs realitzats sobre una mostra de bloc de formigó. (material) | 1.000 | 96.06 | 96.06 |
| % | % | Costos directes complementaris | 2 % | 182.64 | 3.65 |
|  |  | Costos directes |  |  | 186.29 |
