# Galleda amb bonera sifònica

- Propietat de l'arxiu: CYPE Ingenieros S.A.
- Format: FIEBDC-3/2016
- Programa: Generador de preus de la construcció. CYPE Ingenieros, S.A.
- Data: 11/03/2024
- Divisa: EUR
- Costos indirectes: 3 %
- IVA: 21 %

## A Condicionament del terreny

### AS Xarxa de sanejament horitzontal

#### ASI Sistemes d'evacuació de terres

**ASI010** U Galleda amb bonera sifònica.
Galleda amb bonera sifònica de PVC, de sortida vertical de 75 mm de diàmetre, amb reixeta plana de polipropilè de 150x150 mm, color negre, per a recollida d'aigües pluvials o de locals humits. Inclús accessoris de muntatge, peces especials i elements de subjecció.
Inclou: Replanteig i traçat. Muntatge, connexionat i comprovació del seu correcte funcionament.
Criteri d'amidament de projecte: Nombre d'unitats previstes, segons documentació gràfica de Projecte.
Criteri de mesura d'obra: Es mesurarà el nombre d'unitats realment executades segons especificacions de Projecte.

| Codi | Ut | Descripció | Rendiment | Preu | Import |
|---|---|---|---|---|---|
| mt11cal010a | U | Galleda amb bonera sifònica de PVC, de sortida vertical de 75 mm de diàmetre, amb reixeta plana de polipropilè de 150x150 mm, color negre. (material) | 1 | 21.78 | 21.780 |
| mt11var020 | U | Kit d'accessoris de muntatge, peces especials i elements de subjecció, per sanejament. (material) | 1 | 0.75 | 0.750 |
| mo008 | h | Oficial 1ª lampista. (mà d'obra) | 0.36 | 29.34 | 10.562 |
| % | % | Costos directes complementaris | 2 % | 33.092 | 0.662 |
|  |  | Costos directes |  |  | 33.754 |

Residus:
- col·locació: mt11cal010a; factor de residu 0.0254437

## Recursos

**mt11cal010a** U Galleda amb bonera sifònica de PVC
Dades tècniques: Cost energètic 68.804 MJ; Emissió de CO2 3.446 kg; Codi LER 17 02 03; Massa de l'element 0.71 kg; Volum 0.001183 m3
Residus:
- embalatge: re150101 Envasos de paper i cartró. (component de residu); rendiment 0.036 kg; Codi LER 15 01 01; Massa de l'element 1 kg; Volum 0.001333 m3
