# Piló perforat sense entubament amb llots tixòtrops

- Propietat de l'arxiu: CYPE Ingenieros S.A.
- Format: FIEBDC-3/2016
- Programa: Generador de preus de la construcció. CYPE Ingenieros, S.A.
- Data: 11/03/2024
- Divisa: EUR
- Costos indirectes: 3 %
- IVA: 21 %

## C Fonamentacions

### CP Profundes

#### CPI Pilons "in situ"

**CPI060** m Piló perforat sense entubament amb llots tixòtrops.
Piló de fonamentació de formigó armat de 45 cm de diàmetre, per a grup de pilons CPI-6 segons NTE-CPI, de fins a 15 m de profunditat. Executat per extracció de terres, en terreny de menys de 25 kg/cm² de resistència, mitjançant sistema mecànic (perforació amb cullera), sense entubament, amb llots tixòtrops (bentonita) com a contenció de les parets i posterior formigonat continu submergit del piló. Realitzat amb formigó HA-25/L/12/XC2 fabricat en central, i abocament des de camió a través de tub Tremie, i acer UNE-EN 10080 B 500 S, amb una quantia aproximada de 6,9 kg/m. Inclús filferro de lligar i separadors.
Criteri de valoració econòmica: El preu inclou el transport, la instal·lació, el muntatge i el desmuntatge de l'equip mecànic, l'elaboració de la ferralla (tall, doblegat i conformat d'elements) en taller industrial i el muntatge en el lloc definitiu de la seva col·locació en obra.
Inclou: Replanteig i traçat dels eixos dels grups de pilons. Perforació del terreny amb ús de llots tixòtrops per contenció de les parets. Col·locació de l'armadura. Posta en obra del formigó. Extracció dels llots simultàniament amb l'abocat del formigó. Neteja i retirada de sobrants.
Criteri d'amidament de projecte: Longitud mesurada segons documentació gràfica de Projecte, incrementada en un metre per la formació del bulb.
Criteri de mesura d'obra: Es mesurarà la longitud, presa en el terreny abans de formigonar, de l'estaca realment executada segons especificacions de Projecte, des de la punta fins a la cara inferior de l'encep, sense incloure l'excés de formigó consumit sobre el volum teòric corresponent al diàmetre nominal de l'estaca.

| Codi | Ut | Descripció | Rendiment | Preu | Import |
|---|---|---|---|---|---|
| mt07aco020k | U | Separador homologat per pilons. (material) | 3 | 0.1 | 0.300 |
| mt07aco010c | kg | Ferralla elaborada en taller industrial amb acer en barres corrugades, UNE-EN 10080 B 500 S, de varis diàmetres. (material) | 6.9 | 1.6 | 11.040 |
| mt08var050 | kg | Filferro galvanitzat per a lligar, de 1,30 mm de diàmetre. (material) | 0.041 | 1.5 | 0.062 |
| mt08var010 | kg | Llot tixòtrop (bentonita). (material) | 4 | 0.45 | 1.800 |
| mt10haf010ctmi | m³ | Formigó HA-25/L/12/XC2, fabricat en central. (material) | 0.2 | 95.2 | 19.040 |
| mq03pii106a | m | Equip complet per a perforació de piló perforat sense entubament amb llots tixòtrops, CPI-6. (maquinària) | 0.165 | 405 | 66.825 |
| mo043 | h | Oficial 1ª ferrallista. (mà d'obra) | 0.033 | 28.39 | 0.937 |
| mo090 | h | Ajudant ferrallista. (mà d'obra) | 0.033 | 25.25 | 0.833 |
| mo045 | h | Oficial 1ª estructurista, en treballs de posada en obra del formigó. (mà d'obra) | 0.149 | 28.39 | 4.230 |
| mo092 | h | Ajudant estructurista, en treballs de posada en obra del formigó. (mà d'obra) | 0.235 | 25.25 | 5.934 |
| % | % | Costos directes complementaris | 2 % | 111.001 | 2.220 |
|  |  | Costos directes |  |  | 113.221 |

Residus:
- col·locació: mt07aco010c Ferralla elaborada en taller industrial amb acer en barres corrugades, UNE-EN 10080 B 500 S, de varis diàmetres; factor de residu 0.0075
- col·locació: mt08var050 Filferro galvanitzat per a lligar, de 1,30 mm de diàmetre; factor de residu 0.0038
- col·locació: mt08var010 Llot tixòtrop (bentonita); factor de residu 0.02
- col·locació: mt10haf010ctmi Formigó HA-25/L/12/XC2, fabricat en central; factor de residu 0.00126626
- excavació: ruo170504 Terra i pedres diferents de les especificades en el codi 17 05 03. (component de residu); rendiment 318.086 kg; Codi LER 17 05 04; Massa de l'element 1 kg; Volum 0.000625 m3

## Recursos

**mt07aco020k** U Separador homologat per pilons
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt08var010** kg Llot tixòtrop (bentonita)
Dades tècniques: Cost energètic 0.100 MJ; Emissió de CO2 0.010 kg; Codi LER 17 05 06; Massa de l'element 1 kg; Volum 0.001 m3

**mt10haf010ctmi** m³ Formigó HA-25/L/12/XC2, fabricat en central
Dades tècniques: Cost energètic 1840.000 MJ; Emissió de CO2 230.000 kg; Codi LER 17 01 01; Massa de l'element 2300 kg; Volum 1.533333 m3
