# Piló prefabricat de formigó armat

- Propietat de l'arxiu: CYPE Ingenieros S.A.
- Format: FIEBDC-3/2016
- Programa: Generador de preus de la construcció. CYPE Ingenieros, S.A.
- Data: 11/03/2024
- Divisa: EUR
- Costos indirectes: 3 %
- IVA: 21 %

## C Fonamentacions

### CP Profundes

#### CPP Pilons prefabricats

**CPP010** m Piló prefabricat de formigó armat.
Piló prefabricat de formigó armat, diàmetre equivalent 35 cm, de 12 m de longitud màxima i 75 t de límit estructural, construït segons CPP-1 per a formació de grup de pilons CPP-2, amb guaspa normal en punta. Clava per copejament del cap de l'estaca, mitjançant maça, en terreny de sorres.
Inclou: Replanteig i traçat dels eixos dels grups de pilons. Hissat dels pilons. Clavat dels pilons per copejament de maça, prèvia col·locació de barret d'acer amb coixinet. Copejament fins aconseguir el rebuig prefixat.
Criteri d'amidament de projecte: Longitud mesurada segons documentació gràfica de Projecte, des de la punta fins a la cara inferior de l'encep, considerant un increment del 10% en previsió de les oscil·lacions reals que poden aparèixer al realitzar el pilotaje.
Criteri de mesura d'obra: Es mesurarà la longitud de l'estaca realment executada segons especificacions de Projecte, des de la punta fins a la cara inferior de l'encep.

| Codi | Ut | Descripció | Rendiment | Preu | Import |
|---|---|---|---|---|---|
| mt07pph020v | m | Piló prefabricat de formigó armat, diàmetre equivalent 35 cm, de 12 m de longitud màxima i 75 t de límit estructural, amb guaspa normal en punta, segons UNE-EN 12794. (material) | 1 | 82.9 | 82.900 |
| mq03pip050b | h | Martinet hidràulic, de 9 t, para penetració de pilons prefabricats. (maquinària) | 0.072 | 109.01 | 7.849 |
| mo089 | h | Ajudant estructurista. (mà d'obra) | 0.204 | 25.25 | 5.151 |
| % | % | Costos directes complementaris | 2 % | 95.900 | 1.918 |
|  |  | Costos directes |  |  | 97.818 |

Residus:
- col·locació: mt07pph020v; factor de residu 0.0084

## Recursos

**mt07pph020v** m Piló prefabricat de formigó armat
Dades tècniques: Cost energètic 387.619 MJ; Emissió de CO2 42.822 kg; Codi LER 17 01 01; Massa de l'element 250 kg; Volum 0.166667 m3
Residus:
- embalatge: re170201 Fusta. (component de residu); rendiment 0.021 kg; Codi LER 17 02 01; Massa de l'element 1 kg; Volum 0.000909 m3
- embalatge: re170203 Plàstic. (component de residu); rendiment 0.075 kg; Codi LER 17 02 03; Massa de l'element 1 kg; Volum 0.001667 m3
