# Façana d'un full, de fàbrica de bloc ceràmic per revestir

- Propietat de l'arxiu: CYPE Ingenieros S.A.
- Format: FIEBDC-3/2016
- Programa: Generador de preus de la construcció. CYPE Ingenieros, S.A.
- Data: 13/06/2024
- Divisa: EUR
- Costos indirectes: 3 %
- IVA: 21 %

## F Façanes i particions

### FF Fàbrica no estructural

#### FFF Façana d'un full per a revestir

**FFF060** m² Façana d'un full, de fàbrica de bloc ceràmic per revestir.
Façana d'un full, de 25 cm d'espessor, de fàbrica de bloc ceràmic encadellat, per revestir, 25x30x25 cm, amb buits verticals que permeten el pas d'instal·lacions sense regates, amb junts horitzontals i verticals de 10 mm d'espessor, junt renfonsada, rebuda amb morter de ciment industrial, color gris, M-5, subministrat a granel. Llinda de fàbrica armada de blocs en "U" ceràmics alleugerits, massissat de formigó de replè, HA-25/B/12/XC2, preparat en obra; muntatge i desmuntatge d'estintolament. Revestiment dels fronts de forjat amb peces ceràmiques amb buits verticals i dels fronts de pilars amb blocs tallats, col·locats amb el mateix morter utilitzat en el rebut de la fàbrica.
Inclou: Definició dels plànols de façana mitjançant ploms. Replanteig, planta a planta. Marcat en els pilars dels nivells de referència general de planta i de nivell de paviment. Seient de la primera filada sobre capa de morter. Col·locació i aplomat de mires de referència. Estesa de fils entre mires. Col·locació de ploms fixos a les arestes. Col·locació de les peces per filades a nivell. Revestiment dels fronts de forjat. Realització de tots els treballs necessaris per a la resolució dels buits. Trobades de la fàbrica amb façanes, pilars i envans. Trobada de la fàbrica amb el forjat superior. Neteja del parament.
Criteri d'amidament de projecte: Superfície mesurada segons documentació gràfica de Projecte, sense duplicar cantonades ni encontres, deduint els buits de superfície major de 4 m². En els buits que no es dedueixin, estan inclosos els treballs de realitzar la superfície interior del buit.
Criteri de mesura d'obra: Es mesurarà la superfície realment executada segons especificacions de Projecte, sense duplicar cantonades ni encontres, deduint els buits de superfície major de 4 m². En els buits que no es dedueixin, estan inclosos els treballs de realitzar la superfície interior del buit.

| Codi | Ut | Descripció | Rendiment | Preu | Import |
|---|---|---|---|---|---|
| mt04lkk030a | U | Bloc ceràmic encadellat, per revestir, 25x30x25 cm, amb buits verticals que permeten el pas d'instal·lacions sense regates, amb aïllament global de 50 dB(A) entri 100 i 5000 Hz, per a ús en fàbrica protegida (peça P), densitat 754 kg/m³, segons UNE-EN 771-1. (material) | 13 | 3.08 | 40.040 |
| mt08aaa010a | m³ | Aigua. (material) | 0.012 | 1.5 | 0.018 |
| mt09mif010cb | t | Morter industrial per a obra de paleta, de ciment, color gris, categoria M-5 (resistència a compressió 5 N/mm²), subministrat a granel, segons UNE-EN 998-2. (material) | 0.034 | 50.2 | 1.707 |
| mt07aco010c | kg | Ferralla elaborada en taller industrial amb acer en barres corrugades, UNE-EN 10080 B 500 S, de varis diàmetres. (material) | 0.7 | 1.6 | 1.120 |
| mt08cem011a | kg | Ciment Pòrtland CEM II/B-L 32,5 R, color gris, en sacs, segons UNE-EN 197-1. (material) | 6.935 | 0.1 | 0.694 |
| mt01arg006 | t | Sorra de cantera, per a formigó preparat en obra. (material) | 0.009 | 17.5 | 0.158 |
| mt01arg007b | t | Àrid gruixut homogeneïtzat, de mida màxima 12 mm. (material) | 0.019 | 16.64 | 0.316 |
| mt04lkk010a | U | Maó ceràmic encadellat, per revestir, 33x30x7 cm, amb buits verticals que permeten el pas d'instal·lacions sense regates, per a ús en fàbrica protegida (peça P), densitat 846 kg/m³, segons UNE-EN 771-1. (material) | 1.3 | 1.1 | 1.430 |
| mt50spa050m | m³ | Tauló de fusta de pi, dimensions 20x7,2 cm. (material) | 0.001 | 439.2 | 0.439 |
| mt50spa081a | U | Puntal metàl·lic telescòpic, de fins a 3 m d'altura. (material) | 0.003 | 19.25 | 0.058 |
| mt50spa101 | kg | Claus d'acer. (material) | 0.011 | 1.87 | 0.021 |
| mq06mms010 | h | Mesclador continu amb sitja, per a morter industrial en sec, subministrat a granel. (maquinària) | 0.121 | 1.94 | 0.235 |
| mo021 | h | Oficial 1ª construcció en treballs de ram de paleta. (mà d'obra) | 0.683 | 28.42 | 19.411 |
| mo114 | h | Peó ordinari construcció en treballs de ram de paleta. (mà d'obra) | 0.431 | 23.81 | 10.262 |
| % | % | Costos directes complementaris | 3 % | 75.909 | 2.277 |
|  |  | Costos directes |  |  | 78.186 |

Residus:
- col·locació: mt04lkk030a; factor de residu 0.0126
- col·locació: mt09mif010cb; factor de residu 0.0189
- col·locació: mt07aco010c Ferralla elaborada en taller industrial amb acer en barres corrugades, UNE-EN 10080 B 500 S, de varis diàmetres; factor de residu 0.0075
- col·locació: mt08cem011a Ciment Pòrtland CEM II/B-L 32,5 R, color gris, en sacs, segons UNE-EN 197-1; factor de residu 0.01512
- col·locació: mt01arg006 Sorra de cantera, per a formigó preparat en obra; factor de residu 0.003
- col·locació: mt01arg007b Àrid gruixut homogeneïtzat, de mida màxima 12 mm; factor de residu 0.00540057
- col·locació: mt04lkk010a; factor de residu 0.0126
- col·locació: mt50spa050m Tauló de fusta de pi, dimensions 20x7,2 cm; factor de residu 1
- col·locació: mt50spa081a Puntal metàl·lic telescòpic, de fins a 3 m d'altura; factor de residu 1
- col·locació: mt50spa101 Claus d'acer; factor de residu 0.0045

## Recursos

**mt04lkk030a** U Bloc ceràmic encadellat
Dades tècniques: Cost energètic 48.250 MJ; Emissió de CO2 3.741 kg; Codi LER 17 01 02; Massa de l'element 15.7 kg; Volum 0.01256 m3
Residus:
- embalatge: re170201 Fusta. (component de residu); rendiment 0.017 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt07aco010c** kg Ferralla elaborada en taller industrial amb acer en barres corrugades, UNE-EN 10080 B 500 S, de varis diàmetres
Dades tècniques: Cost energètic 9.830 MJ; Emissió de CO2 0.510 kg; Codi LER 17 04 05; Massa de l'element 1 kg; Volum 0.000476 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt01arg006** t Sorra de cantera, per a formigó preparat en obra
Dades tècniques: Cost energètic 75.000 MJ; Emissió de CO2 4.000 kg; Codi LER 01 04 09; Massa de l'element 1000 kg; Volum 0.625 m3

**mt01arg007b** t Àrid gruixut homogeneïtzat, de mida màxima 12 mm
Dades tècniques: Cost energètic 75.000 MJ; Emissió de CO2 4.000 kg; Codi LER 01 04 08; Massa de l'element 1000 kg; Volum 0.666667 m3

**mt04lkk010a** U Maó ceràmic encadellat
Dades tècniques: Cost energètic 21.620 MJ; Emissió de CO2 1.552 kg; Codi LER 17 01 02; Massa de l'element 6.58 kg; Volum 0.005264 m3
Residus:
- embalatge: re170201 Fusta; rendiment 0.017 kg
- embalatge: re170203 Plàstic; rendiment 0.001 kg

**mt50spa050m** m³ Tauló de fusta de pi, dimensions 20x7,2 cm
Dades tècniques: Cost energètic 78108.000 MJ; Emissió de CO2 -1069.500 kg; Codi LER 17 02 01; Massa de l'element 575 kg; Volum 0.522727 m3

**mt50spa081a** U Puntal metàl·lic telescòpic, de fins a 3 m d'altura
Dades tècniques: Cost energètic 97.317 MJ; Emissió de CO2 5.049 kg; Codi LER 17 04 05; Massa de l'element 9.9 kg; Volum 0.004714 m3

**mt50spa101** kg Claus d'acer
Dades tècniques: Cost energètic 9.830 MJ; Emissió de CO2 0.510 kg; Codi LER 17 04 05; Massa de l'element 1 kg; Volum 0.000476 m3
