# Partició interior per a cambra frigorífica, de panells sandvitx aïllants, d'acer

- Propietat de l'arxiu: CYPE Ingenieros S.A.
- Format: FIEBDC-3/2016
- Programa: Generador de preus de la construcció. CYPE Ingenieros, S.A.
- Data: 11/03/2024
- Divisa: EUR
- Costos indirectes: 3 %
- IVA: 21 %

## F Façanes i particions

### FI Particions lleugeres

#### FIF Panells per a cambres frigorífiques

**FIF010** m² Partició interior per a cambra frigorífica, de panells sandvitx aïllants, d'acer.
Partició interior, per a cambra frigorífica de productes refrigerats, amb temperatura ambient superior a 0°C, amb panells sandvitx aïllants encadellats d'acer prelacat, de 120 mm d'espessor i 1130 mm d'amplada, Euroclasse B-s2, d0 de reacció al foc segons UNE-EN 13501-1, formats per doble cara metàl·lica de xapa d'acer prelacat, acabat amb pintura de polièster per ús alimentari, color blanc, d'espessor exterior 0,5 mm i espessor interior 0,5 mm i ànima aïllant de poliuretà de 40 kg/m³ de densitat mitjana, fixats a perfil suport d'acer galvanitzat amb cargols autoroscants, prèviament fixat al forjat amb cargols de cap hexagonal amb volandera (4 u/m²). Inclús replanteig, minves, acabats perimetrals amb perfils sanitaris, col·locació de sòcol sanitari, resolució de trobades amb peces de cantonada i accessoris de fixació. Totalment muntada.
Inclou: Replanteig dels panells. Col·locació i fixació dels panells. Acabaments.
Criteri d'amidament de projecte: Superfície mesurada segons documentació gràfica de Projecte, sense duplicar cantonades ni encontres, deduint els buits de superfície major de 3 m².
Criteri de mesura d'obra: Es mesurarà la superfície realment executada segons especificacions de Projecte, sense duplicar cantonades ni encontres, deduint els buits de superfície major de 3 m².

| Codi | Ut | Descripció | Rendiment | Preu | Import |
|---|---|---|---|---|---|
| mt12ppa040ee | m² | Panell sandvitx aïllant encadellat d'acer prelacat, de 120 mm d'espessor i 1130 mm d'amplada, Euroclasse B-s2, d0 de reacció al foc segons UNE-EN 13501-1, format per doble cara metàl·lica de xapa d'acer prelacat, acabat amb pintura de polièster per ús alimentari, color blanc, d'espessor exterior 0,5 mm i espessor interior 0,5 mm i ànima aïllant de poliuretà de densitat mitjana 40 kg/m³, acabats i accessoris; per a cambres frigorífiques amb condicions de temperatura ambient superior a 0°C. (material) | 1.05 | 35.54 | 37.317 |
| mt12psa060a | U | Repercussió, per m², de perfils d'acer galvanitzat, per a muntatge de panell sandvitx aïllant, d'acer. (material) | 1 | 2.43 | 2.430 |
| mt26ahi103a | U | Ancoratge mecànic tipus cargol de cap hexagonal amb volandera, amb estrella interior de sis puntes per a clau Torx, d'acer galvanitzat, 6x40 5, de 6 mm de diàmetre i 40 mm de longitud, per a fixació sobre elements de formigó, fissurats o no fissurats. (material) | 4 | 0.63 | 2.520 |
| mt12psa010 | m | Perfil sanitari, còncau, de PVC, color blanc, amb perfil de fixació en L d'alumini, de 1000 mm d'amplada i 4000 mm de longitud, per a trobada de panells sandvitx aïllants en cambres frigorífiques. (material) | 0.32 | 2.5 | 0.800 |
| mt12psa030 | m | Sòcol sanitari, de PVC, color blanc, de 1000 mm d'amplada i 4000 mm de longitud, per a cambres frigorífiques. (material) | 0.32 | 3.41 | 1.091 |
| mt12psa020a | U | Peça de cantonada interior, de PVC, color blanc, per a trobada de perfils sanitaris en cambres frigorífiques. (material) | 0.2 | 1.15 | 0.230 |
| mt12psa040a | U | Peça de cantonada interior, de PVC, color blanc, per a trobada de sòcols sanitaris en cambres frigorífiques. (material) | 0.2 | 2.28 | 0.456 |
| mt13ccg030e | U | Cargol autoroscant de 4,2x13 mm d'acer inoxidable, amb volandera. (material) | 10 | 0.04 | 0.400 |
| mo053 | h | Oficial 1ª muntador de prefabricats interiors. (mà d'obra) | 0.18 | 29.34 | 5.281 |
| mo100 | h | Ajudant muntador de prefabricats interiors. (mà d'obra) | 0.18 | 25.28 | 4.550 |
| % | % | Costos directes complementaris | 2 % | 55.075 | 1.102 |
|  |  | Costos directes |  |  | 56.177 |

Residus:
- col·locació: mt12ppa040ee; factor de residu 0.0072
- col·locació: mt26ahi103a; factor de residu 0.0187778
- col·locació: mt13ccg030e Cargol autoroscant de 4,2x13 mm d'acer inoxidable, amb volandera; factor de residu 0.005

## Recursos

**mt12ppa040ee** m² Panell sandvitx aïllant encadellat d'acer prelacat
Dades tècniques: Cost energètic 236.578 MJ; Emissió de CO2 11.891 kg; Codi LER 17 04 05; Massa de l'element 13.05 kg; Volum 0.006214 m3
Residus:
- embalatge: re170203 Plàstic. (component de residu); rendiment 0.032 kg; Codi LER 17 02 03; Massa de l'element 1 kg; Volum 0.001667 m3

**mt26ahi103a** U Ancoratge mecànic tipus cargol de cap hexagonal amb volandera
Dades tècniques: Cost energètic 2.648 MJ; Emissió de CO2 0.143 kg; Codi LER 17 04 05; Massa de l'element 0.009 kg; Volum 0.000004 m3
Residus:
- embalatge: re170203 Plàstic; rendiment 0.025 kg

**mt13ccg030e** U Cargol autoroscant de 4,2x13 mm d'acer inoxidable, amb volandera
Dades tècniques: Cost energètic 0.124 MJ; Emissió de CO2 0.019 kg; Codi LER 17 04 05; Massa de l'element 0.0026 kg; Volum 0.000001 m3
Residus:
- embalatge: re150101 Envasos de paper i cartró. (component de residu); rendiment 0.001 kg; Codi LER 15 01 01; Massa de l'element 1 kg; Volum 0.001333 m3
