# Unitat exterior d'aire condicionat

- Propietat de l'arxiu: CYPE Ingenieros S.A.
- Format: FIEBDC-3/2016
- Programa: Generador de preus de la construcció. CYPE Ingenieros, S.A.
- Data: 11/03/2024
- Divisa: EUR
- Costos indirectes: 3 %
- IVA: 21 %

## I Instal·lacions

### IB Sistemes de climatització

#### IBF Sistema VRF (Fujitsu)

**IBF010** U Unitat exterior d'aire condicionat.
Unitat exterior d'aire condicionat Airstage V-IV, sistema VRF bomba de calor, model AJY072LALDH "FUJITSU", amb compressor DC Twin Rotary amb tecnologia Inverter i ventilador CFD amb motor DC amb tecnologia Inverter, nº màxim d'unitats interiors connectables 17, rang de capacitat d'unitats interiors connectables des de 11,2 fins a 33,6 kW, potència frigorífica 22,4 kW (temperatura de bulb humit de l'aire interior 27°C, temperatura de bulb sec de l'aire interior 19°C, temperatura de bulb humit de l'aire exterior 35°C, temperatura de bulb sec de l'aire exterior 24°C), potència calorífica 22,4 kW (temperatura de bulb humit de l'aire interior 20°C, temperatura de bulb sec de l'aire interior 15°C, temperatura de bulb humit de l'aire exterior 7°C, temperatura de bulb sec de l'aire exterior 6°C), EER/COP: 3,76/4,13, alimentació trifàsica (400V/50Hz), consum elèctric en refrigeració/calefacció: 5,95/5,42 kW, cabal d'aire 11100 m³/h, pressió sonora en refrigeració/calefacció: 58/59 dBA, potència sonora en refrigeració/calefacció: 79/80 dBA, amplada 930 mm, profunditat 765 mm, altura 1690 mm, pes 252 kg, diàmetre de connexió de la canonada de líquid 12,7 mm, diàmetre de connexió de la canonada de gas 22,2 mm, refrigerant R-410A, càrrega de refrigerant 11,7 kg, rang de funcionament de temperatura de l'aire exterior en refrigeració des de -15 fins a 46°C, rang de funcionament de temperatura de l'aire exterior en calefacció des de -20 fins a 21°C.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42fuj022a | U | Unitat exterior d'aire condicionat Airstage V-IV, sistema VRF bomba de calor, model AJY072LALDH "FUJITSU", amb compressor DC Twin Rotary amb tecnologia Inverter i ventilador CFD amb motor DC amb tecnologia Inverter, nº màxim d'unitats interiors connectables 17, rang de capacitat d'unitats interiors connectables des de 11,2 fins a 33,6 kW, potència frigorífica 22,4 kW (temperatura de bulb humit de l'aire interior 27°C, temperatura de bulb sec de l'aire interior 19°C, temperatura de bulb humit de l'aire exterior 35°C, temperatura de bulb sec de l'aire exterior 24°C), potència calorífica 22,4 kW (temperatura de bulb humit de l'aire interior 20°C, temperatura de bulb sec de l'aire interior 15°C, temperatura de bulb humit de l'aire exterior 7°C, temperatura de bulb sec de l'aire exterior 6°C), EER/COP: 3,76/4,13, alimentació trifàsica (400V/50Hz), consum elèctric en refrigeració/calefacció: 5,95/5,42 kW, cabal d'aire 11100 m³/h, pressió sonora en refrigeració/calefacció: 58/59 dBA, potència sonora en refrigeració/calefacció: 79/80 dBA, amplada 930 mm, profunditat 765 mm, altura 1690 mm, pes 252 kg, diàmetre de connexió de la canonada de líquid 12,7 mm, diàmetre de connexió de la canonada de gas 22,2 mm, refrigerant R-410A, càrrega de refrigerant 11,7 kg, rang de funcionament de temperatura de l'aire exterior en refrigeració des de -15 fins a 46°C, rang de funcionament de temperatura de l'aire exterior en calefacció des de -20 fins a 21°C. (material) | 1 | 9460 | 9460.000 |
| mo005 | h | Oficial 1ª instal·lador de climatització. (mà d'obra) | 7.212 | 29.34 | 211.600 |
| mo104 | h | Ajudant instal·lador de climatització. (mà d'obra) | 7.212 | 25.25 | 182.103 |
| % | % | Costos directes complementaris | 2 % | 9853.703 | 197.074 |
|  |  | Costos directes |  |  | 10050.777 |

## Recursos

**mt42fuj022a** U Unitat exterior d'aire condicionat Airstage V-IV
Dades tècniques: Cost energètic 11577.784 MJ; Emissió de CO2 792.320 kg
Residus:
- embalatge: re150101 Envasos de paper i cartró. (component de residu); rendiment 0.18 kg; Codi LER 15 01 01; Massa de l'element 1 kg; Volum 0.001333 m3
- embalatge: re170203 Plàstic. (component de residu); rendiment 0.09 kg; Codi LER 17 02 03; Massa de l'element 1 kg; Volum 0.001667 m3
