# Estructura suport per a mòdul solar fotovoltaic, sobre coberta plana

- Propietat de l'arxiu: CYPE Ingenieros S.A.
- Format: FIEBDC-3/2016
- Programa: Generador de preus de la construcció. CYPE Ingenieros, S.A.
- Data: 11/03/2024
- Divisa: EUR
- Costos indirectes: 3 %
- IVA: 21 %

## I Instal·lacions

### IE Elèctriques

#### IEF Solar fotovoltaica

**IEF002** U Estructura suport per a mòdul solar fotovoltaic, sobre coberta plana.
Estructura suport per a mòdul solar fotovoltaic, d'acer galvanitzat, sobre coberta plana. Inclús accessoris de muntatge i elements de fixació.
Inclou: Replanteig. Muntatge i fixació.
Criteri d'amidament de projecte: Nombre d'unitats previstes, segons documentació gràfica de Projecte.
Criteri de mesura d'obra: Es mesurarà el nombre d'unitats realment executades segons especificacions de Projecte.

| Codi | Ut | Descripció | Rendiment | Preu | Import |
|---|---|---|---|---|---|
| mt35sol005 | U | Estructura suport per a mòdul solar fotovoltaic, d'acer galvanitzat, per a coberta plana, amb accessoris de muntatge i elements de fixació. (material) | 1 | 70 | 70.000 |
| mo003 | h | Oficial 1ª electricista. (mà d'obra) | 0.3 | 29.34 | 8.802 |
| mo102 | h | Ajudant electricista. (mà d'obra) | 0.3 | 25.25 | 7.575 |
| % | % | Costos directes complementaris | 2 % | 86.377 | 1.728 |
|  |  | Costos directes |  |  | 88.105 |
