# Lluminària lineal, amb llum LED. Instal·lació suspesa

- Propietat de l'arxiu: CYPE Ingenieros S.A.
- Format: FIEBDC-3/2016
- Programa: Generador de preus de la construcció. CYPE Ingenieros, S.A.
- Data: 11/03/2024
- Divisa: EUR
- Costos indirectes: 3 %
- IVA: 21 %

## I Instal·lacions

### II Il·luminació

#### III Interior

**III153** U Lluminària lineal, amb llum LED. Instal·lació suspesa.
Lluminària lineal de sostre, no regulable, amb cos d'alumini extrudit de color blanc, de 25 W, alimentació a 220/240 V i 50-60 Hz, de 50x1950x75 mm, amb llum LED LED830, temperatura de color 3000 K, difusor de policarbonat òpal color gel, índex de reproducció cromàtica major de 80, flux lluminós 1950 lúmens, grau de protecció IP20, amb kit d'inici i final de línia per a lluminària lineal, elements de fixació color blanc per a instal·lació de lluminària suspesa i sistema amb cable d'acer per a instal·lació de lluminària suspesa regulable en altura fins a 1,5 m, acabat cromat. Instal·lació suspesa.
Inclou: Replanteig. Muntatge, connexionat i comprovació del seu correcte funcionament.
Criteri d'amidament de projecte: Nombre d'unitats previstes, segons documentació gràfica de Projecte.
Criteri de mesura d'obra: Es mesurarà el nombre d'unitats realment executades segons especificacions de Projecte.

| Codi | Ut | Descripció | Rendiment | Preu | Import |
|---|---|---|---|---|---|
| mt34lle130bk | U | Lluminària lineal de sostre, no regulable, amb cos d'alumini extrudit de color blanc, de 25 W, alimentació a 220/240 V i 50-60 Hz, de 50x1950x75 mm, amb llum LED LED830, temperatura de color 3000 K, difusor de policarbonat òpal color gel, índex de reproducció cromàtica major de 80, flux lluminós 1950 lúmens, grau de protecció IP20. (material) | 1 | 204.04 | 204.040 |
| mt34lle131b | U | Kit d'inici i final de línia per a lluminària lineal, amb reglets de connexió. (material) | 1 | 32.57 | 32.570 |
| mt34lle132a | U | Elements de fixació color blanc per a instal·lació de lluminària suspesa. (material) | 1 | 5.83 | 5.830 |
| mt34lle133a | U | Sistema amb cable d'acer per a instal·lació de lluminària suspesa regulable en altura fins a 1,5 m, acabat cromat. (material) | 1 | 18.39 | 18.390 |
| mo003 | h | Oficial 1ª electricista. (mà d'obra) | 0.48 | 29.34 | 14.083 |
| mo102 | h | Ajudant electricista. (mà d'obra) | 0.48 | 25.25 | 12.120 |
| % | % | Costos directes complementaris | 2 % | 287.033 | 5.741 |
|  |  | Costos directes |  |  | 292.774 |

## Recursos

**mt34lle130bk** U Lluminària lineal de sostre
Dades tècniques: Cost energètic 325.987 MJ; Emissió de CO2 23.676 kg
Residus:
- embalatge: re150101 Envasos de paper i cartró. (component de residu); rendiment 0.18 kg; Codi LER 15 01 01; Massa de l'element 1 kg; Volum 0.001333 m3
- embalatge: re170203 Plàstic. (component de residu); rendiment 0.09 kg; Codi LER 17 02 03; Massa de l'element 1 kg; Volum 0.001667 m3
