# Fuetet flexible per a ruixador

- Propietat de l'arxiu: CYPE Ingenieros S.A.
- Format: FIEBDC-3/2016
- Programa: Generador de preus de la construcció. CYPE Ingenieros, S.A.
- Data: 13/06/2024
- Divisa: EUR
- Costos indirectes: 3 %
- IVA: 21 %

## I Instal·lacions

### IO Contra incendis

#### IOB Sistemes de forniment d'aigua

**IOB023** U Fuetet flexible per a ruixador.
Fuetet flexible per a ruixador, de 1 m de longitud, amb ràcord de connexió mascle de 1", en un extrem i ràcord de connexió femella de 1/2", en l'altre extrem.
Inclou: Connexionat. Realització de proves de servei.
Criteri d'amidament de projecte: Nombre d'unitats previstes, segons documentació gràfica de Projecte.
Criteri de mesura d'obra: Es mesurarà el nombre d'unitats realment executades segons especificacions de Projecte.

| Codi | Ut | Descripció | Rendiment | Preu | Import |
|---|---|---|---|---|---|
| mt41ita010b | U | Fuetet flexible per a ruixador, de 1 m de longitud, amb ràcord de connexió mascle de 1", en un extrem i ràcord de connexió femella de 1/2", en l'altre extrem. (material) | 1 | 32.37 | 32.370 |
| mo008 | h | Oficial 1ª lampista. (mà d'obra) | 0.12 | 29.34 | 3.521 |
| mo107 | h | Ajudant lampista. (mà d'obra) | 0.12 | 25.25 | 3.030 |
| % | % | Costos directes complementaris | 2 % | 38.921 | 0.778 |
|  |  | Costos directes |  |  | 39.699 |
