# Segellat de pas de canonada metàl·lica, amb segellador acrílic

- Propietat de l'arxiu: CYPE Ingenieros S.A.
- Format: FIEBDC-3/2016
- Programa: Generador de preus de la construcció. CYPE Ingenieros, S.A.
- Data: 11/03/2024
- Divisa: EUR
- Costos indirectes: 3 %
- IVA: 21 %

## I Instal·lacions

### IO Contra incendis

#### IOJ Protecció passiva contra incendis: instal·lacions

**IOJ130** U Segellat de pas de canonada metàl·lica, amb segellador acrílic.
Segellat de pas de canonada metàl·lica, de 110 de diàmetre exterior, en mur de 15 cm d'espessor, amb una amplada mitjana de junt de 10,5 mm, per a protecció passiva contra incendis i garantir la resistència al foc EI 120, format per nòduls de llana de roca, de 45 kg/m³ de densitat com a material de reomplert, recobert per ambdues cares amb una capa de 10 mm d'espessor de segellador acrílic amb propietats ignífugues, color blanc.
Inclou: Neteja i preparació de la junta. Inserció del material de reomplert. Aplicació del segellador. Allisat amb espàtula. Neteja final.
Criteri d'amidament de projecte: Nombre d'unitats previstes, segons documentació gràfica de Projecte.
Criteri de mesura d'obra: Es mesurarà el nombre d'unitats realment executades segons especificacions de Projecte.

| Codi | Ut | Descripció | Rendiment | Preu | Import |
|---|---|---|---|---|---|
| mt16lra011a | kg | Nòduls de llana de roca, de 45 kg/m³ de densitat, per a reompliment de clivelles i junts. (material) | 0.035 | 2.42 | 0.085 |
| mt41phi010a | U | Cartutx de 310 ml de segellador acrílic amb propietats ignífugues, color blanc, per a segellat de junts i obertures lineals. (material) | 0.308 | 12.42 | 3.825 |
| mo113 | h | Peó ordinari construcció. (mà d'obra) | 0.211 | 23.81 | 5.024 |
| % | % | Costos directes complementaris | 2 % | 8.934 | 0.179 |
|  |  | Costos directes |  |  | 9.113 |

Residus:
- col·locació: mt16lra011a Nòduls de llana de roca, de 45 kg/m³ de densitat, per a reompliment de clivelles i junts; factor de residu 0.03

## Recursos

**mt16lra011a** kg Nòduls de llana de roca, de 45 kg/m³ de densitat, per a reompliment de clivelles i junts
Dades tècniques: Cost energètic 57.790 MJ; Emissió de CO2 1.500 kg; Codi LER 17 06 04; Massa de l'element 1 kg; Volum 0.001667 m3
