# Protecció passiva contra incendis d'element estructural de fusta, amb vernís intumescent

- Propietat de l'arxiu: CYPE Ingenieros S.A.
- Format: FIEBDC-3/2016
- Programa: Generador de preus de la construcció. CYPE Ingenieros, S.A.
- Data: 11/03/2024
- Divisa: EUR
- Costos indirectes: 3 %
- IVA: 21 %

## I Instal·lacions

### IO Contra incendis

#### IOR Protecció passiva contra incendis: estructures

**IOR160** m² Protecció passiva contra incendis d'element estructural de fusta, amb vernís intumescent.
Protecció passiva contra incendis de pilar de fusta de dimensió mínima més gran de 90 mm, mitjançant l'aplicació d'una mà de vernís intumescent per a interior, de dos components a emulsió aquosa, incolor, acabat setinat, (rendiment: 0,24 l/m²), amb una resistència al foc de 45 minuts, segons UNE-EN 1363-1.
Criteri de valoració econòmica: El preu no inclou la preparació del suport.
Inclou: Neteja de la superfície suport. Aplicació de la mà d'acabat.
Criteri d'amidament de projecte: Superfície mesurada segons documentació gràfica de Projecte.
Criteri de mesura d'obra: Es mesurarà la superfície realment executada segons especificacions de Projecte.

| Codi | Ut | Descripció | Rendiment | Preu | Import |
|---|---|---|---|---|---|
| mt27pwb010a | kg | Vernís intumescent per a interior, de dos components a emulsió aquosa, incolor, acabat setinat, amb un contingut de substàncies orgàniques volàtils (VOC) < 140 g/l, per a aplicar amb brotxa, corró o pistola. (material) | 0.24 | 22.99 | 5.518 |
| mo038 | h | Oficial 1ª pintor. (mà d'obra) | 0.156 | 28.42 | 4.434 |
| % | % | Costos directes complementaris | 2 % | 9.952 | 0.199 |
|  |  | Costos directes |  |  | 10.151 |

Residus:
- col·locació: mt27pwb010a; factor de residu 0.055

## Recursos

**mt27pwb010a** kg Vernís intumescent per a interior
Dades tècniques: Cost energètic 54.975 MJ; Emissió de CO2 2.919 kg; Codi LER 08 01 11; Massa de l'element 1 kg; Volum 0.001111 m3
Residus:
- embalatge: re170203 Plàstic. (component de residu); rendiment 0.056 kg; Codi LER 17 02 03; Massa de l'element 1 kg; Volum 0.001667 m3
