# Protecció passiva contra incendis d'estructura metàl·lica, amb morter projectat

- Propietat de l'arxiu: CYPE Ingenieros S.A.
- Format: FIEBDC-3/2016
- Programa: Generador de preus de la construcció. CYPE Ingenieros, S.A.
- Data: 11/03/2024
- Divisa: EUR
- Costos indirectes: 3 %
- IVA: 21 %

## I Instal·lacions

### IO Contra incendis

#### IOR Protecció passiva contra incendis: estructures

**IOR031** m² Protecció passiva contra incendis d'estructura metàl·lica, amb morter projectat.
Sistema de protecció passiva contra incendis de biga d'acer, HEB 140, protegida en les seves 4 cares i amb una resistència al foc de 30 minuts, mitjançant projecció pneumàtica de morter de llana de roca blanca, amb un espessor medi de 10 mm, aplicat directament sobre el suport.
Inclou: Neteja i preparació de la superfície del perfil metàl·lic. Protecció dels elements de l'entorn que puguin veure's afectats durant els treballs de projecció. Projecció mecànica del morter.
Criteri d'amidament de projecte: Superfície mesurada segons documentació gràfica de Projecte.
Criteri de mesura d'obra: Es mesurarà la superfície realment executada segons especificacions de Projecte.

| Codi | Ut | Descripció | Rendiment | Preu | Import |
|---|---|---|---|---|---|
| mt16lri020b | kg | Morter de llana de roca blanca per a protecció passiva contra el foc mitjançant projecció, resistència tèrmica 0,053 m²K/W, conductivitat tèrmica 0,061 W/(mK), Euroclasse A1 de reacció al foc segons UNE-EN 13501-1. (material) | 3 | 1.94 | 5.820 |
| mq06pym010 | h | Mescladora-bombadora per morters i guixos projectats, de 3 m³/h. (maquinària) | 0.172 | 8.52 | 1.465 |
| mo030 | h | Oficial 1ª aplicador de productes aïllants. (mà d'obra) | 0.206 | 28.42 | 5.855 |
| mo068 | h | Ajudant aplicador de productes aïllants. (mà d'obra) | 0.206 | 25.28 | 5.208 |
| % | % | Costos directes complementaris | 2 % | 18.348 | 0.367 |
|  |  | Costos directes |  |  | 18.715 |

Residus:
- col·locació: mt16lri020b; factor de residu 0.012

## Recursos

**mt16lri020b** kg Morter de llana de roca blanca per a protecció passiva contra el foc mitjançant projecció
Dades tècniques: Cost energètic 57.790 MJ; Emissió de CO2 1.500 kg; Codi LER 17 06 04; Massa de l'element 1 kg; Volum 0.001667 m3
