# Segellat de junt de dilatació, amb segellador elàstic

- Propietat de l'arxiu: CYPE Ingenieros S.A.
- Format: FIEBDC-3/2016
- Programa: Generador de preus de la construcció. CYPE Ingenieros, S.A.
- Data: 11/03/2024
- Divisa: EUR
- Costos indirectes: 3 %
- IVA: 21 %

## I Instal·lacions

### IO Contra incendis

#### IOU Protecció passiva contra incendis: junts

**IOU010** m Segellat de junt de dilatació, amb segellador elàstic.
Segellat de junt de dilatació vertical en mur, amb una amplada mitjana de junt de 6 mm, per a protecció passiva contra incendis i garantir la resistència al foc EI 180, amb panell rígid de llana mineral, segons UNE-EN 13162, de 40 mm d'espessor com a material de reomplert, recobert per ambdues cares amb una capa de 6 mm d'espessor de segellador elàstic de silicona amb propietats ignífugues, color blanc.
Inclou: Neteja i preparació de la junta. Inserció del material de reomplert. Aplicació del segellador. Allisat amb espàtula. Neteja final.
Criteri d'amidament de projecte: Longitud mesurada segons documentació gràfica de Projecte.
Criteri de mesura d'obra: Es mesurarà la longitud realment executada segons especificacions de Projecte.

| Codi | Ut | Descripció | Rendiment | Preu | Import |
|---|---|---|---|---|---|
| mt16lra010b | m² | Panell rígid de llana mineral, segons UNE-EN 13162, no revestit, de 40 mm d'espessor, resistència tèrmica 1,1 m²K/W, conductivitat tèrmica 0,035 W/(mK), Euroclasse A1 de reacció al foc segons UNE-EN 13501-1, capacitat d'absorció d'aigua a curt termini <=1 kg/m² i factor de resistència a la difusió del vapor d'aigua 1. (material) | 0.041 | 13.59 | 0.557 |
| mt41phi020a | U | Cartutx de 310 ml de segellador elàstic de silicona amb propietats ignífugues, color blanc, per a segellat de junts i obertures lineals. (material) | 0.232 | 27.74 | 6.436 |
| mo113 | h | Peó ordinari construcció. (mà d'obra) | 0.192 | 23.81 | 4.572 |
| % | % | Costos directes complementaris | 2 % | 11.565 | 0.231 |
|  |  | Costos directes |  |  | 11.796 |

Residus:
- col·locació: mt16lra010b; factor de residu 0.0334135

## Recursos

**mt16lra010b** m² Panell rígid de llana mineral
Dades tècniques: Cost energètic 280.306 MJ; Emissió de CO2 7.345 kg; Codi LER 17 06 04; Massa de l'element 4.8 kg; Volum 0.008 m3
Residus:
- embalatge: re170203 Plàstic. (component de residu); rendiment 0.03 kg; Codi LER 17 02 03; Massa de l'element 1 kg; Volum 0.001667 m3
