# Airejador per a baixant

- Propietat de l'arxiu: CYPE Ingenieros S.A.
- Format: FIEBDC-3/2016
- Programa: Generador de preus de la construcció. CYPE Ingenieros, S.A.
- Data: 11/03/2024
- Divisa: EUR
- Costos indirectes: 3 %
- IVA: 21 %

## I Instal·lacions

### IS Evacuació d'aigües

#### ISB Baixants

**ISB035** U Airejador per a baixant.
Airejador de polipropilè amb càrrega mineral, insonoritzat, de 160 mm de diàmetre, amb maneguet de compensació, soldat en la seva part superior, 3 entrades horitzontals de 110 mm de diàmetre, totes elles amb junta elàstica i 3 entrades horitzontals de 75 mm de diàmetre, connectat al baixant amb unió a pressió amb junta elàstica.
Inclou: Replanteig. Muntatge i connexionat.
Criteri d'amidament de projecte: Nombre d'unitats previstes, segons documentació gràfica de Projecte.
Criteri de mesura d'obra: Es mesurarà el nombre d'unitats realment executades segons especificacions de Projecte.

| Codi | Ut | Descripció | Rendiment | Preu | Import |
|---|---|---|---|---|---|
| mt36tpj020b | U | Airejador de polipropilè amb càrrega mineral, insonoritzat, de 160 mm de diàmetre, amb maneguet de compensació, soldat en la seva part superior, 3 entrades horitzontals de 110 mm de diàmetre, totes elles amb junta elàstica i 3 entrades horitzontals de 75 mm de diàmetre, per eliminar la ventilació secundaria en baixants d'aigües residuals i pluvials. (material) | 1 | 165.75 | 165.750 |
| mo008 | h | Oficial 1ª lampista. (mà d'obra) | 0.12 | 29.34 | 3.521 |
| mo107 | h | Ajudant lampista. (mà d'obra) | 0.12 | 25.25 | 3.030 |
| % | % | Costos directes complementaris | 2 % | 172.301 | 3.446 |
|  |  | Costos directes |  |  | 175.747 |
