# Connexió del col·lector suspès a la connexió de servei general de sanejament

- Propietat de l'arxiu: CYPE Ingenieros S.A.
- Format: FIEBDC-3/2016
- Programa: Generador de preus de la construcció. CYPE Ingenieros, S.A.
- Data: 11/03/2024
- Divisa: EUR
- Costos indirectes: 3 %
- IVA: 21 %

## I Instal·lacions

### IS Evacuació d'aigües

#### ISS Col·lectors suspesos

**ISS012** U Connexió del col·lector suspès a la connexió de servei general de sanejament.
Connexió del col·lector suspès a la connexió de servei general de sanejament, formada per canonada de PVC, sèrie B, de 2,5 m de longitud, de 200 mm de diàmetre i 3,9 mm de gruix, unió enganxada amb adhesiu, amb sifó en línia de PVC, color gris, registrable, amb unió mascle/femella. Inclús líquid netejador, adhesiu per a tubs i accessoris de PVC, material auxiliar para muntatge i subjecció a l'obra, accessoris i peces especials.
Inclou: Replanteig. Presentació en sec dels tubs. Fixació del material auxiliar per a muntatge i subjecció a l'obra. Muntatge, connexionat i comprovació del seu correcte funcionament. Realització de proves de servei.
Criteri d'amidament de projecte: Nombre d'unitats previstes, segons documentació gràfica de Projecte.
Criteri de mesura d'obra: Es mesurarà el nombre d'unitats realment executades segons especificacions de Projecte.

| Codi | Ut | Descripció | Rendiment | Preu | Import |
|---|---|---|---|---|---|
| mt36tit400j | U | Material auxiliar per a muntatge i subjecció a l'obra de les canonades de PVC, sèrie B, de 200 mm de diàmetre. (material) | 2.5 | 1.72 | 4.300 |
| mt36tit010ja | m | Tub de PVC, sèrie B, de 200 mm de diàmetre i 3,9 mm de gruix, segons UNE-EN 1329-1. (material) | 2.5 | 11.46 | 28.650 |
| mt36tit012i | U | Colze 87°30' mascle-femella de PVC, de 200 mm de diàmetre, segons UNE-EN 1329-1. (material) | 2 | 18.75 | 37.500 |
| mt11var009 | l | Líquid netejador per enganxat mitjançant adhesiu de tubs i accessoris de PVC. (material) | 0.238 | 37.6 | 8.949 |
| mt11var010 | l | Adhesiu per tubs i accessoris de PVC. (material) | 0.19 | 47.92 | 9.105 |
| mt11var120h | U | Sifó en línia de PVC, color gris, registrable, amb unió mascle/femella, de 200 mm de diàmetre. (material) | 1 | 137.5 | 137.500 |
| mo008 | h | Oficial 1ª lampista. (mà d'obra) | 2.787 | 29.34 | 81.771 |
| mo107 | h | Ajudant lampista. (mà d'obra) | 2.293 | 25.25 | 57.898 |
| % | % | Costos directes complementaris | 2 % | 365.673 | 7.313 |
|  |  | Costos directes |  |  | 372.986 |

Residus:
- col·locació: mt36tit010ja Tub de PVC, sèrie B, de 200 mm de diàmetre i 3,9 mm de gruix, segons UNE-EN 1329-1; factor de residu 0.0732914
- col·locació: mt36tit012i Colze 87°30' mascle-femella de PVC, de 200 mm de diàmetre, segons UNE-EN 1329-1; factor de residu 0.0258588
- col·locació: mt11var009 Líquid netejador per enganxat mitjançant adhesiu de tubs i accessoris de PVC; factor de residu 0.0275
- col·locació: mt11var120h Sifó en línia de PVC, color gris, registrable, amb unió mascle/femella, de 200 mm de diàmetre; factor de residu 0.0165

## Recursos

**mt36tit010ja** m Tub de PVC, sèrie B, de 200 mm de diàmetre i 3,9 mm de gruix, segons UNE-EN 1329-1
Dades tècniques: Cost energètic 164.991 MJ; Emissió de CO2 17.499 kg; Codi LER 17 02 03; Massa de l'element 3.6 kg; Volum 0.006 m3
Residus:
- embalatge: re170201 Fusta. (component de residu); rendiment 0.04 kg; Codi LER 17 02 01; Massa de l'element 1 kg; Volum 0.000909 m3
- embalatge: re170203 Plàstic. (component de residu); rendiment 0.001 kg; Codi LER 17 02 03; Massa de l'element 1 kg; Volum 0.001667 m3

**mt36tit012i** U Colze 87°30' mascle-femella de PVC, de 200 mm de diàmetre, segons UNE-EN 1329-1
Dades tècniques: Cost energètic 110.463 MJ; Emissió de CO2 5.514 kg; Codi LER 17 02 03; Massa de l'element 1.14 kg; Volum 0.0019 m3
Residus:
- embalatge: re150101 Envasos de paper i cartró. (component de residu); rendiment 0.036 kg; Codi LER 15 01 01; Massa de l'element 1 kg; Volum 0.001333 m3

**mt11var009** l Líquid netejador per enganxat mitjançant adhesiu de tubs i accessoris de PVC
Dades tècniques: Cost energètic 3.819 MJ; Emissió de CO2 0.202 kg; Codi LER 20 01 30; Massa de l'element 1 kg; Volum 0.001 m3
Residus:
- embalatge: re170203 Plàstic; rendiment 0.032 kg

**mt11var120h** U Sifó en línia de PVC, color gris, registrable, amb unió mascle/femella, de 200 mm de diàmetre
Dades tècniques: Cost energètic 464.078 MJ; Emissió de CO2 23.076 kg; Codi LER 17 02 03; Massa de l'element 4.79 kg; Volum 0.007983 m3
Residus:
- embalatge: re150101 Envasos de paper i cartró; rendiment 0.042 kg
