# Fusteria exterior d'alumini "EXTRUAL"

- Propietat de l'arxiu: CYPE Ingenieros S.A.
- Format: FIEBDC-3/2016
- Programa: Generador de preus de la construcció. CYPE Ingenieros, S.A.
- Data: 11/03/2024
- Divisa: EUR
- Costos indirectes: 3 %
- IVA: 21 %

## L Fusteria, manyeria, vidres i proteccions solars

### LC Fusteria

#### LCY Sistemes d'alumini

**LCY070** U Fusteria exterior d'alumini "EXTRUAL".
Finestra d'alumini, sèrie E36 "EXTRUAL", amb ruptura de pont tèrmic mitjançant varetes de poliamida reforçades amb un 25% de fibra de vidre, dues fulles practicables, amb obertura cap a l'interior, dimensions 1200x800 mm, acabat lacat color blanc, amb el segell QUALICOAT, que garanteix el gruix i la qualitat del procés de lacat, perfils de 1,5 mm i rivets, galze, junts d'estanquitat d'EPDM, maneta i ferraments, segons UNE-EN 14351-1; transmitància tèrmica del marc: Uh,m = des de 1,0 W/(m²K); gruix màxim de l'envidriament: 40 mm, amb classificació a la permeabilitat a l'aire classe 4, segons UNE-EN 12207, classificació a l'estanquitat a l'aigua classe E2100, segons UNE-EN 12208, i classificació a la resistència a la força del vent classe C5, segons UNE-EN 12210, sense bastiment de base i sense persiana. Inclús patilles d'ancoratge per a la fixació de la fusteria, segellador adhesiu i silicona neutra per a segellat perimetral dels junts exterior i interior, entre la fusteria i l'obra.
Criteri de valoració econòmica: El preu no inclou el rebut en obra de la fusteria.
Inclou: Ajust final de les fulles. Segellat perimetral del junt entre la fusteria exterior i el parament. Realització de proves de servei.
Criteri d'amidament de projecte: Nombre d'unitats previstes, segons documentació gràfica de Projecte.
Criteri de mesura d'obra: Es mesurarà el nombre d'unitats realment executades segons especificacions de Projecte.

| Codi | Ut | Descripció | Rendiment | Preu | Import |
|---|---|---|---|---|---|
| mt25ext015aaa | U | Finestra d'alumini, sèrie E36 "EXTRUAL", amb ruptura de pont tèrmic mitjançant varetes de poliamida reforçades amb un 25% de fibra de vidre, dues fulles practicables, amb obertura cap a l'interior, dimensions 1200x800 mm, acabat lacat color blanc, amb el segell QUALICOAT, que garanteix el gruix i la qualitat del procés de lacat, perfils de 1,5 mm i rivets, galze, junts d'estanquitat d'EPDM, maneta i ferraments, segons UNE-EN 14351-1; transmitància tèrmica del marc: Uh,m = des de 1,0 W/(m²K); gruix màxim de l'envidriament: 40 mm, amb classificació a la permeabilitat a l'aire classe 4, segons UNE-EN 12207, classificació a l'estanquitat a l'aigua classe E2100, segons UNE-EN 12208, i classificació a la resistència a la força del vent classe C5, segons UNE-EN 12210. (material) | 1 | 319 | 319.000 |
| mt22www010a | U | Cartutx de 290 ml de segellador adhesiu monocomponent, neutre, superelàstic, a base de polímer MS, color blanc, amb resistència a la intempèrie i als raigs UV i elongació fins a ruptura 750%. (material) | 0.68 | 5.29 | 3.597 |
| mt22www050a | U | Cartutx de 300 ml de silicona neutra oxímica, d'elasticitat permanent i enduriment ràpid, color blanc, rang de temperatura de treball de -60 a 150°C, amb resistència als rajos UV, duresa Shore A aproximada de 22, segons UNE-EN ISO 868 i elongació a ruptura >= 800%, segons UNE-EN ISO 8339. (material) | 0.32 | 4.73 | 1.514 |
| mo018 | h | Oficial 1ª serraller. (mà d'obra) | 1.637 | 28.86 | 47.244 |
| mo059 | h | Ajudant serraller. (mà d'obra) | 1.058 | 25.36 | 26.831 |
| % | % | Costos directes complementaris | 2 % | 398.186 | 7.964 |
|  |  | Costos directes |  |  | 406.150 |

Residus:
- col·locació: mt22www010a; factor de residu 0.06
- col·locació: mt22www050a; factor de residu 0.06

## Recursos

**mt25ext015aaa** U Finestra d'alumini
Dades tècniques: Cost energètic 534.700 MJ; Emissió de CO2 34.409 kg
Residus:
- embalatge: re150101 Envasos de paper i cartró. (component de residu); rendiment 0.139 kg; Codi LER 15 01 01; Massa de l'element 1 kg; Volum 0.001333 m3
- embalatge: re170201 Fusta. (component de residu); rendiment 0.078 kg; Codi LER 17 02 01; Massa de l'element 1 kg; Volum 0.000909 m3
- embalatge: re170203 Plàstic. (component de residu); rendiment 0.1 kg; Codi LER 17 02 03; Massa de l'element 1 kg; Volum 0.001667 m3
- embalatge: re170604 Materials d'aïllament diferents dels especificats en els codis 17 06 01 i 17 06 03. (component de residu); rendiment 0.02 kg; Codi LER 17 06 04; Massa de l'element 1 kg; Volum 0.001667 m3

**mt22www010a** U Cartutx de 290 ml de segellador adhesiu monocomponent
Dades tècniques: Cost energètic 70.388 MJ; Emissió de CO2 3.428 kg; Codi LER 17 09 04; Massa de l'element 0.421 kg; Volum 0.000281 m3
Residus:
- embalatge: re170203 Plàstic; rendiment 0.1 kg

**mt22www050a** U Cartutx de 300 ml de silicona neutra oxímica
Dades tècniques: Cost energètic 61.288 MJ; Emissió de CO2 2.605 kg; Codi LER 17 09 04; Massa de l'element 0.3 kg; Volum 0.0002 m3
Residus:
- embalatge: re170203 Plàstic; rendiment 0.1 kg
