# Persiana enrotllable amb calaix (monoblock) Energy Cube "PERSAX"

- Propietat de l'arxiu: CYPE Ingenieros S.A.
- Format: FIEBDC-3/2016
- Programa: Generador de preus de la construcció. CYPE Ingenieros, S.A.
- Data: 13/06/2024
- Divisa: EUR
- Costos indirectes: 3 %
- IVA: 21 %

## L Fusteria, manyeria, vidres i proteccions solars

### LS Proteccions solars

#### LSP Persianes enrotllables

**LSP110** U Persiana enrotllable amb calaix (monoblock) Energy Cube "PERSAX".
Persiana enrotllable de lamel·les d'alumini perfilat, model Minicur 43 "PERSAX", de 43 mm d'altura, acabat blanc estàndard, equipada amb eix de 60 mm de diàmetre, discos, càpsules, lamel·la d'acabament Blockalum 45 i tots els seus accessoris, amb calaix incorporat (monoblock), model Energy Cube i testeres Premium, de fàcil extracció, de 185x195 mm, de PVC acabat estàndard i guies de persiana model PVC A8, acabat blanc estàndard; estanquitat a l'aigua classe E3000, segons UNE-EN 12208; resistència a la càrrega del vent classe CE3000, segons UNE-EN 12210; transmitància tèrmica 1,2 W/(m²K); permeabilitat a l'aire classe 3, segons UNE-EN 12207; col·locat en taller damunt la fusteria de 1200x1200 mm; accionament manual mitjançant cinta i recollidor.
Inclou: Muntatge del sistema d'accionament.
Criteri d'amidament de projecte: Nombre d'unitats previstes, segons documentació gràfica de Projecte.
Criteri de mesura d'obra: Es mesurarà el nombre d'unitats realment executades segons especificacions de Projecte.

| Codi | Ut | Descripció | Rendiment | Preu | Import |
|---|---|---|---|---|---|
| mt25pax040aaoa | m² | Persiana enrotllable de lamel·les d'alumini perfilat, model Minicur 43 "PERSAX", de 43 mm d'altura, acabat blanc estàndard, equipada amb eix de 60 mm de diàmetre, discos, càpsules, lamel·la d'acabament Blockalum 45 i tots els seus accessoris, amb calaix incorporat (monoblock), model Energy Cube i testeres Premium, de fàcil extracció, de 185x195 mm, de PVC acabat estàndard i guies de persiana model PVC A8, acabat blanc estàndard; estanquitat a l'aigua classe E3000, segons UNE-EN 12208; resistència a la càrrega del vent classe CE3000, segons UNE-EN 12210; transmitància tèrmica 1,2 W/(m²K). Segons UNE-EN 13659. (material) | 1.662 | 72.14 | 119.897 |
| mt25pax100a | U | Kit per a accionament manual de persiana, amb cinta de color blanc i recollidor. (material) | 1 | 5 | 5.000 |
| mo011 | h | Oficial 1ª muntador. (mà d'obra) | 0.276 | 29.34 | 8.098 |
| mo080 | h | Ajudant muntador. (mà d'obra) | 0.276 | 25.28 | 6.977 |
| % | % | Costos directes complementaris | 2 % | 139.972 | 2.799 |
|  |  | Costos directes |  |  | 142.771 |
