# Vidre laminar de seguretat, antiagressió

- Propietat de l'arxiu: CYPE Ingenieros S.A.
- Format: FIEBDC-3/2016
- Programa: Generador de preus de la construcció. CYPE Ingenieros, S.A.
- Data: 11/03/2024
- Divisa: EUR
- Costos indirectes: 3 %
- IVA: 21 %

## L Fusteria, manyeria, vidres i proteccions solars

### LV Vidres

#### LVS Laminars de seguretat

**LVS020** m² Vidre laminar de seguretat, antiagressió.
Vidre laminar de seguretat, antiagressió, compost per dues llunes de 3 mm d'espessor unides mitjançant dues làmines incolores de butiral de polivinil, de 0,38 mm d'espessor cadascuna, categoria de resistència P1A, segons UNE-EN 356, fixat sobre fusteria amb sola mitjançant falques de recolzament perimetrals i laterals, segellat en fred amb silicona sintètica incolora (no acrílica), compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21ves020a | m² | Vidre laminar de seguretat, antiagressió, compost per dues llunes de 3 mm d'espessor unides mitjançant dues làmines incolores de butiral de polivinil, de 0,38 mm d'espessor cadascuna, categoria de resistència P1A, segons UNE-EN 356. Segons UNE-EN ISO 12543-2 i UNE-EN 14449. (material) | 1.006 | 34.3 | 34.506 |
| mt21vva015a | U | Cartutx de 310 ml de silicona neutra, incolora, duresa Shore A aproximada de 23, segons UNE-EN ISO 868 i recuperació elàstica >=80%, segons UNE-EN ISO 7389. (material) | 0.29 | 5.77 | 1.673 |
| mt21vva021 | U | Material auxiliar per la col·locació de vidres. (material) | 1 | 1.26 | 1.260 |
| mo055 | h | Oficial 1ª vidrier. (mà d'obra) | 0.599 | 28.33 | 16.970 |
| mo110 | h | Ajudant vidrier. (mà d'obra) | 0.599 | 27.26 | 16.329 |
| % | % | Costos directes complementaris | 2 % | 70.738 | 1.415 |
|  |  | Costos directes |  |  | 72.153 |

Residus:
- col·locació: mt21ves020a; factor de residu 0.011
- col·locació: mt21vva015a; factor de residu 0.06

## Recursos

**mt21ves020a** m² Vidre laminar de seguretat
Dades tècniques: Cost energètic 240.047 MJ; Emissió de CO2 17.950 kg; Codi LER 17 02 02; Massa de l'element 16 kg; Volum 0.016 m3
Residus:
- embalatge: re170604 Materials d'aïllament diferents dels especificats en els codis 17 06 01 i 17 06 03. (component de residu); rendiment 0.013 kg; Codi LER 17 06 04; Massa de l'element 1 kg; Volum 0.001667 m3

**mt21vva015a** U Cartutx de 310 ml de silicona neutra
Dades tècniques: Cost energètic 87.088 MJ; Emissió de CO2 3.667 kg; Codi LER 17 09 04; Massa de l'element 0.45 kg; Volum 0.0003 m3
Residus:
- embalatge: re170203 Plàstic. (component de residu); rendiment 0.1 kg; Codi LER 17 02 03; Massa de l'element 1 kg; Volum 0.001667 m3
