# Aïllament tèrmic de fronts de forjat i pilars en façana, amb panells de llana mineral

- Propietat de l'arxiu: CYPE Ingenieros S.A.
- Format: FIEBDC-3/2016
- Programa: Generador de preus de la construcció. CYPE Ingenieros, S.A.
- Data: 11/03/2024
- Divisa: EUR
- Costos indirectes: 3 %
- IVA: 21 %

## N Aïllaments e impermeabilitzacions

### NA Aïllaments tèrmics

#### NAJ Ponts tèrmics

**NAJ015** m² Aïllament tèrmic de fronts de forjat i pilars en façana, amb panells de llana mineral.
Aïllament tèrmic de fronts de forjat i pilars embeguts en el gruix de la façana, format per panell rígid de llana de roca, no revestit, segons UNE-EN 13162, de 30 mm d'espessor, resistència tèrmica 0,8 m²K/W, conductivitat tèrmica 0,036 W/(mK), col·locat a topall i fixat mecànicament a l'estructura desencofrada. Inclús tacs d'expansió de plàstic per a la fixació de l'aïllant.
Inclou: Replanteig i tall de l'aïllament. Fixació de l'aïllant.
Criteri d'amidament de projecte: Superfície mesurada segons documentació gràfica de Projecte.
Criteri de mesura d'obra: Es mesurarà la superfície realment executada segons especificacions de Projecte.

| Codi | Ut | Descripció | Rendiment | Preu | Import |
|---|---|---|---|---|---|
| mt16lri015bd | m² | Panell rígid de llana de roca, no revestit, segons UNE-EN 13162, de 30 mm d'espessor, resistència tèrmica 0,8 m²K/W, conductivitat tèrmica 0,036 W/(mK), Euroclasse A1 de reacció al foc segons UNE-EN 13501-1. (material) | 1.05 | 9.65 | 10.133 |
| mt16aaa021a | U | Tac d'expansió i clau de polipropilè, amb cèrcol d'estanquitat, per a fixació mecànica de panells aïllants. (material) | 15 | 0.08 | 1.200 |
| mo054 | h | Oficial 1ª muntador d'aïllaments. (mà d'obra) | 0.18 | 29.34 | 5.281 |
| mo101 | h | Ajudant muntador d'aïllaments. (mà d'obra) | 0.18 | 25.28 | 4.550 |
| % | % | Costos directes complementaris | 2 % | 21.164 | 0.423 |
|  |  | Costos directes |  |  | 21.587 |

Residus:
- col·locació: mt16lri015bd; factor de residu 0.048

## Recursos

**mt16lri015bd** m² Panell rígid de llana de roca
Dades tècniques: Cost energètic 71.673 MJ; Emissió de CO2 1.915 kg; Codi LER 17 06 04; Massa de l'element 1.2 kg; Volum 0.002 m3
Residus:
- embalatge: re170203 Plàstic. (component de residu); rendiment 0.024 kg; Codi LER 17 02 03; Massa de l'element 1 kg; Volum 0.001667 m3

**mt16aaa021a** U Tac d'expansió i clau de polipropilè, amb cèrcol d'estanquitat, per a fixació mecànica de panells aïllants
Dades tècniques: Cost energètic 0.968 MJ; Emissió de CO2 0.090 kg
Residus:
- embalatge: re150101 Envasos de paper i cartró. (component de residu); rendiment 0.072 kg; Codi LER 15 01 01; Massa de l'element 1 kg; Volum 0.001333 m3
