# Aïllament tèrmic de fronts de forjat i pilars en façana, amb revestiment de suro

- Propietat de l'arxiu: CYPE Ingenieros S.A.
- Format: FIEBDC-3/2016
- Programa: Generador de preus de la construcció. CYPE Ingenieros, S.A.
- Data: 11/03/2024
- Divisa: EUR
- Costos indirectes: 3 %
- IVA: 21 %

## N Aïllaments e impermeabilitzacions

### NA Aïllaments tèrmics

#### NAJ Ponts tèrmics

**NAJ019** m² Aïllament tèrmic de fronts de forjat i pilars en façana, amb revestiment de suro.
Aïllament tèrmic de fronts de forjat i pilars embeguts en el gruix de la façana, format per dues capes de revestiment de suro reforçat amb fibres de vidre, de 2,4 mm de gruix total, aplicat manualment.
Inclou: Preparació de la superfície suport. Preparació del revestiment. Aplicació del revestiment.
Criteri d'amidament de projecte: Superfície mesurada segons documentació gràfica de Projecte.
Criteri de mesura d'obra: Es mesurarà la superfície realment executada segons especificacions de Projecte.

| Codi | Ut | Descripció | Rendiment | Preu | Import |
|---|---|---|---|---|---|
| mt28rsu030b | kg | Revestiment de suro reforçat amb fibres de vidre, per a ús en interiors o en exteriors, a base de copolímers acrílics, suro i fibres de vidre, conductivitat tèrmica 0,059 W/(mK), densitat 1060 kg/m³, transpirable, permeable al vapor d'aigua; segons UNE-EN 1504-2. (material) | 2.88 | 7.43 | 21.398 |
| mo039 | h | Oficial 1ª revocador. (mà d'obra) | 0.216 | 28.42 | 6.139 |
| mo111 | h | Peó especialitzat revocador. (mà d'obra) | 0.12 | 25.02 | 3.002 |
| % | % | Costos directes complementaris | 2 % | 30.539 | 0.611 |
|  |  | Costos directes |  |  | 31.150 |

Residus:
- col·locació: mt28rsu030b; factor de residu 0.007

## Recursos

**mt28rsu030b** kg Revestiment de suro reforçat amb fibres de vidre
Dades tècniques: Cost energètic 67.560 MJ; Emissió de CO2 -1.720 kg; Codi LER 17 02 01; Massa de l'element 1 kg; Volum 0.000909 m3
