# Aïllament acústic a soroll aeri de baixant, amb llanes minerals

- Propietat de l'arxiu: CYPE Ingenieros S.A.
- Format: FIEBDC-3/2016
- Programa: Generador de preus de la construcció. CYPE Ingenieros, S.A.
- Data: 11/03/2024
- Divisa: EUR
- Costos indirectes: 3 %
- IVA: 21 %

## N Aïllaments e impermeabilitzacions

### NB Aïllaments acústics

#### NBA Canonades i baixants

**NBA022** m Aïllament acústic a soroll aeri de baixant, amb llanes minerals.
Aïllament acústic a soroll aeri de baixant de 90 mm de diàmetre, realitzat amb manta de llana de vidre, segons UNE-EN 14303, recobert per una de les seves cares amb alumini reforçat que actua com a barrera de vapor, de 30 mm d'espessor, per a l'aïllament de conductes d'aire en climatització, resistència tèrmica 0,86 m²K/W, conductivitat tèrmica 0,035 W/(mK); amb 39,76 dB d'índex global de reducció acústica, Rw, segons UNE-EN 14366; proporcionant una millora de l'índex global de reducció acústica ponderat A de 9,43 dBA, en baixants amb cabal mitjà de 60 l/min; disposat al voltant de la baixant a forma de camisa aïllant i fixat amb brides de plàstic. Inclús cinta autoadhesiva per a segellat de junts.
Inclou: Tall del rotllo en trams. Folrat de la baixant. Col·locació de les brides. Segellat de junts.
Criteri d'amidament de projecte: Longitud mesurada segons documentació gràfica de Projecte.
Criteri de mesura d'obra: Es mesurarà la longitud realment executada segons especificacions de Projecte.

| Codi | Ut | Descripció | Rendiment | Preu | Import |
|---|---|---|---|---|---|
| mt42coi110c | m² | Manta de llana de vidre, segons UNE-EN 14303, recobert per una de les seves cares amb alumini reforçat que actua com a barrera de vapor, de 30 mm d'espessor, per a l'aïllament de conductes d'aire en climatització, resistència tèrmica 0,86 m²K/W, conductivitat tèrmica 0,035 W/(mK); amb 39,76 dB d'índex global de reducció acústica, Rw, segons UNE-EN 14366; proporcionant una millora de l'índex global de reducció acústica ponderat A de 9,43 dBA, en baixants amb cabal mitjà de 60 l/min, Euroclasse A2-s1, d0 de reacció al foc segons UNE-EN 13501-1. (material) | 0.311 | 6.79 | 2.112 |
| mt16pdg012a | U | Brida de plàstic, per a fixació d'aïllament acústic de baixants. (material) | 3 | 0.17 | 0.510 |
| mt16aaa030 | m | Cinta autoadhesiva per closa de juntes. (material) | 1 | 0.3 | 0.300 |
| mo054 | h | Oficial 1ª muntador d'aïllaments. (mà d'obra) | 0.149 | 29.34 | 4.372 |
| mo101 | h | Ajudant muntador d'aïllaments. (mà d'obra) | 0.149 | 25.28 | 3.767 |
| % | % | Costos directes complementaris | 2 % | 11.061 | 0.221 |
|  |  | Costos directes |  |  | 11.282 |

Residus:
- col·locació: mt42coi110c; factor de residu 0.048
- col·locació: mt16pdg012a Brida de plàstic, per a fixació d'aïllament acústic de baixants; factor de residu 0.07
- col·locació: mt16aaa030 Cinta autoadhesiva per closa de juntes; factor de residu 0.07

## Recursos

**mt42coi110c** m² Manta de llana de vidre
Dades tècniques: Cost energètic 13.161 MJ; Emissió de CO2 0.745 kg; Codi LER 17 06 04; Massa de l'element 0.42 kg; Volum 0.0007 m3
Residus:
- embalatge: re170203 Plàstic. (component de residu); rendiment 0.024 kg; Codi LER 17 02 03; Massa de l'element 1 kg; Volum 0.001667 m3

**mt16pdg012a** U Brida de plàstic, per a fixació d'aïllament acústic de baixants
Dades tècniques: Cost energètic 0.184 MJ; Emissió de CO2 0.009 kg; Codi LER 17 02 03; Massa de l'element 0.0019 kg; Volum 0.000003 m3

**mt16aaa030** m Cinta autoadhesiva per closa de juntes
Dades tècniques: Cost energètic 0.339 MJ; Emissió de CO2 0.017 kg; Codi LER 17 06 04; Massa de l'element 0.0025 kg; Volum 0.000004 m3
Residus:
- embalatge: re170203 Plàstic; rendiment 0.001 kg
