# Acabat d'esglaó amb revestiment ceràmic o de pedra natural, mitjançant perfil preformat amb revestiment de fusta

- Propietat de l'arxiu: CYPE Ingenieros S.A.
- Format: FIEBDC-3/2016
- Programa: Generador de preus de la construcció. CYPE Ingenieros, S.A.
- Data: 13/06/2024
- Divisa: EUR
- Costos indirectes: 3 %
- IVA: 21 %

## R Revestiments i extradossats

### RE Escales

#### REA Rematades d'esglaó

**REA032** m Acabat d'esglaó amb revestiment ceràmic o de pedra natural, mitjançant perfil preformat amb revestiment de fusta.
Formació d'acabat d'esglaó amb revestiment ceràmic o de pedra natural, mitjançant perfil d'alumini, de 11 mm d'altura, amb revestiment de fusta de roure, de 50 mm d'amplada. Inclús neteja i preparació de la superfície suport, replanteig, fixació del perfil amb adhesiu i resolució de trobades.
Inclou: Neteja i preparació de la superfície suport. Replanteig. Tall, col·locació i fixació del perfil. Resolució de trobades.
Criteri d'amidament de projecte: Longitud mesurada segons documentació gràfica de Projecte.
Criteri de mesura d'obra: Es mesurarà la longitud realment executada segons especificacions de Projecte.

| Codi | Ut | Descripció | Rendiment | Preu | Import |
|---|---|---|---|---|---|
| mt18rpe070a | m | Perfil d'alumini, de 11 mm d'altura, amb revestiment de fusta de roure, de 50 mm d'amplada, per a acabat d'esglaó amb revestiment ceràmic o de pedra natural. (material) | 1.05 | 35 | 36.750 |
| mo023 | h | Oficial 1ª enrajolador. (mà d'obra) | 0.06 | 28.42 | 1.705 |
| % | % | Costos directes complementaris | 2 % | 38.455 | 0.769 |
|  |  | Costos directes |  |  | 39.224 |

Residus:
- col·locació: mt18rpe070a; factor de residu 0.024

## Recursos

**mt18rpe070a** m Perfil d'alumini
Dades tècniques: Cost energètic 27.419 MJ; Emissió de CO2 2.000 kg; Codi LER 17 04 02; Massa de l'element 0.238 kg; Volum 0.000159 m3
Residus:
- embalatge: re170203 Plàstic. (component de residu); rendiment 0.008 kg; Codi LER 17 02 03; Massa de l'element 1 kg; Volum 0.001667 m3
