# Taulell de cuina de pedra natural

- Propietat de l'arxiu: CYPE Ingenieros S.A.
- Format: FIEBDC-3/2016
- Programa: Generador de preus de la construcció. CYPE Ingenieros, S.A.
- Data: 11/03/2024
- Divisa: EUR
- Costos indirectes: 3 %
- IVA: 21 %

## S Senyalització i equipament

### SN Taulell de cuina

#### SNP De pedra natural

**SNP010** U Taulell de cuina de pedra natural.
Taulell de granit nacional, Blanc Cristall polit, de 350 cm de longitud, 60 cm d'amplada i 2 cm de gruix, cantell simple recte, amb les vores lleugerament bisellades, formació de 1 buit amb els seus cantells polits, i cimal perimetral de 5 cm d'altura i 2 cm de gruix, amb la vora recte. Inclús replanteig; suports i ancoratges d'acer galvanitzat; resolució de cantonades, angles, cantells i acabats; unions entre peces i trobades amb paraments, segellats amb silicona; anivellat i encunyat; eliminació de restes i neteja.
Inclou: Replanteig i traçat de la placa de focs. Col·locació i fixació dels suports i ancoratges. Col·locació, ajust i fixació de les peces que componen la placa de focs. Col·locació de cimal perimetral.
Criteri d'amidament de projecte: Nombre d'unitats previstes, segons documentació gràfica de Projecte. No s'han duplicat cantonades en l'amidament de la longitud del taulell de cuina.
Criteri de mesura d'obra: Es mesurarà el nombre d'unitats realment executades segons especificacions de Projecte.

| Codi | Ut | Descripció | Rendiment | Preu | Import |
|---|---|---|---|---|---|
| mt19egn010a | m² | Taulell de granit nacional, Blanc Cristall polit, de 2 cm d'espessor. (material) | 2.275 | 136.23 | 309.923 |
| mt19ewa030aaa | m | Formació de cantell simple recte amb les vores lleugerament bisellades, en taulells de cuina de pedra natural. (material) | 4.7 | 5 | 23.500 |
| mt19ewa040a | m | Formació de cantell recte en cimal de pedra natural, per a la trobada entre el taulell de cuina i el parament vertical. (material) | 3.5 | 5 | 17.500 |
| mt19ewa010d | U | Formació de buit amb els cantells polits, en taulell de granit. (material) | 1 | 39.07 | 39.070 |
| mt19ewa020 | U | Material auxiliar per ancoratge de taulell. (material) | 3.5 | 10.6 | 37.100 |
| mt32war010 | kg | Segellador elàstic de poliuretà monocomponent per juntes. (material) | 0.047 | 10.75 | 0.505 |
| mo011 | h | Oficial 1ª muntador. (mà d'obra) | 4.616 | 29.34 | 135.433 |
| mo080 | h | Ajudant muntador. (mà d'obra) | 4.849 | 25.28 | 122.583 |
| % | % | Costos directes complementaris | 2 % | 685.614 | 13.712 |
|  |  | Costos directes |  |  | 699.326 |

Residus:
- col·locació: mt19egn010a Taulell de granit nacional, Blanc Cristall polit, de 2 cm d'espessor; factor de residu 0.0123
- col·locació: mt32war010 Segellador elàstic de poliuretà monocomponent per juntes; factor de residu 0.03

## Recursos

**mt19egn010a** m² Taulell de granit nacional, Blanc Cristall polit, de 2 cm d'espessor
Dades tècniques: Cost energètic 77.003 MJ; Emissió de CO2 2.562 kg; Codi LER 01 04 13; Massa de l'element 31.2 kg; Volum 0.0208 m3
Residus:
- embalatge: re170201 Fusta. (component de residu); rendiment 0.037 kg; Codi LER 17 02 01; Massa de l'element 1 kg; Volum 0.000909 m3
- embalatge: re170203 Plàstic. (component de residu); rendiment 0.028 kg; Codi LER 17 02 03; Massa de l'element 1 kg; Volum 0.001667 m3

**mt32war010** kg Segellador elàstic de poliuretà monocomponent per juntes
Dades tècniques: Cost energètic 144.209 MJ; Emissió de CO2 7.002 kg; Codi LER 17 09 04; Massa de l'element 1 kg; Volum 0.000667 m3
Residus:
- embalatge: re150104 Envasos metàl·lics. (component de residu); rendiment 0.003 kg; Codi LER 15 01 04; Massa de l'element 1 kg; Volum 0.001667 m3
