# Dipòsit d'emmagatzematge d'aigües residuals

- Propietat de l'arxiu: CYPE Ingenieros S.A.
- Format: FIEBDC-3/2016
- Programa: Generador de preus de la construcció. CYPE Ingenieros, S.A.
- Data: 11/03/2024
- Divisa: EUR
- Costos indirectes: 3 %
- IVA: 21 %

## U Urbanització interior de la parcel·la

### US Depuració d'aigües residuals domèstiques

#### USR Dipòsits d'emmagatzematge d'aigües residuals

**USR010** U Dipòsit d'emmagatzematge d'aigües residuals.
Dipòsit d'emmagatzematge d'aigües residuals de polietilè d'alta densitat (PEAD/HDPE), de 3500 litres, amb boca d'entrada de 110 mm de diàmetre i boca de sortida de 200 mm de diàmetre amb tapa.
Inclou: Replanteig. Col·locació. Connexionat i comprovació del seu correcte funcionament.
Criteri d'amidament de projecte: Nombre d'unitats previstes, segons documentació gràfica de Projecte.
Criteri de mesura d'obra: Es mesurarà el nombre d'unitats realment executades segons especificacions de Projecte.

| Codi | Ut | Descripció | Rendiment | Preu | Import |
|---|---|---|---|---|---|
| mt46fdg010b | U | Dipòsit d'emmagatzematge d'aigües residuals de polietilè d'alta densitat (PEAD/HDPE), de 3500 litres, amb boca d'entrada de 110 mm de diàmetre i boca de sortida de 200 mm de diàmetre amb tapa. (material) | 1 | 1995.28 | 1995.280 |
| mo008 | h | Oficial 1ª lampista. (mà d'obra) | 2.65 | 29.34 | 77.751 |
| mo107 | h | Ajudant lampista. (mà d'obra) | 2.65 | 25.25 | 66.913 |
| % | % | Costos directes complementaris | 2 % | 2139.944 | 42.799 |
|  |  | Costos directes |  |  | 2182.743 |

## Recursos

**mt46fdg010b** U Dipòsit d'emmagatzematge d'aigües residuals de polietilè d'alta densitat (PEAD/HDPE)
Dades tècniques: Cost energètic 19185.646 MJ; Emissió de CO2 680.473 kg
Residus:
- embalatge: re150101 Envasos de paper i cartró. (component de residu); rendiment 0.086 kg; Codi LER 15 01 01; Massa de l'element 1 kg; Volum 0.001333 m3
