# Assaig de maons de formigó

- Propietat de l'arxiu: CYPE Ingenieros S.A.
- Format: FIEBDC-3/2016
- Programa: Generador de preus de la construcció. CYPE Ingenieros, S.A.
- Data: 11/03/2024
- Divisa: EUR
- Costos indirectes: 3 %
- IVA: 21 %

## X Control de qualitat i assaigs

### XP Prefabricats de formigó

#### XPL Maons

**XPL010** U Assaig de maons de formigó.
Assaigs a realitzar en laboratori acreditat en l'àrea tècnica corresponent, sobre una mostra de maó de formigó, agafada en obra, per la determinació de les següents característiques: dimensions i comprovació de la forma segons UNE-EN 772-16 i UNE-EN 772-20. Fins i tot desplaçament a obra i informe de resultats.
Inclou: Desplaçament a obra. Presa de mostres. Realització dels assajos. Redacció d'informe dels resultats dels assajos realitzats.
Criteri d'amidament de projecte: Assaig a realitzar, segons documentació del Pla de control de qualitat.

| Codi | Ut | Descripció | Rendiment | Preu | Import |
|---|---|---|---|---|---|
| mt49des010 | U | Repercussió de desplaçament a obra per la presa de mostres. (material) | 1 | 0.74 | 0.740 |
| mt49lho010 | U | Presa en obra de mostres de maons de formigó, quin pes no excedeixi de 50 kg. (material) | 1 | 30.71 | 30.710 |
| mt49lho090 | U | Assaig per determinar les dimensions i comprovació de la forma d'una mostra de maons de formigó, segons UNE-EN 772-16 i UNE-EN 772-20. (material) | 1 | 54.75 | 54.750 |
| mt49lho020 | U | Informe de resultats dels assaigs realitzats sobre una mostra de maons de formigó. (material) | 1 | 96.06 | 96.060 |
| % | % | Costos directes complementaris | 2 % | 182.260 | 3.645 |
|  |  | Costos directes |  |  | 185.905 |
