# Mitgera d'un full, de fàbrica de bloc de formigó per a revestir

- Propietat de l'arxiu: CYPE INGENIEROS, S.A.
- Format: FIEBDC-3/2002
- Divisa: EUR
- Costos indirectes: 3.00 %
- IVA: 21.00 %

## F Façanes i particions

### FF Fàbrica no estructural

#### FFI Mitgera d'un full per a revestir

**FFI020** m² Mitgera d'un full, de fàbrica de bloc de formigó per a revestir.
Mitgera d'un full, de 17 cm d'espessor, de fàbrica de bloc de formigó lleuger amb argila expandida, massís acústic, 30x20x17 cm, per revestir, amb junts horitzontals de 10 mm d'espessor, junt renfonsada, rebuda amb morter de ciment industrial, color gris, M-5, subministrat a granel.
Inclou: Definició dels plans de mitgera mitjançant ploms. Replanteig, planta a planta. Marcat en els pilars dels nivells de referència general de planta i de nivell de paviment. Seient de la primera filada sobre capa de morter. Col·locació i aplomat de mires de referència. Estesa de fils entre mires. Col·locació de ploms fixos a les arestes. Col·locació de les peces per filades a nivell. Trobades de la fàbrica amb façanes, pilars i envans. Trobada de la fàbrica amb el forjat superior.
Criteri d'amidament de projecte: Superfície mesurada segons documentació gràfica de Projecte, sense duplicar cantonades ni encontres.
Criteri de mesura d'obra: Es mesurarà la superfície realment executada segons especificacions de Projecte, sense duplicar cantonades ni encontres.

| Codi | Ut | Descripció | Rendiment | Preu | Import |
|---|---|---|---|---|---|
| mt02bar010bhke | U | Bloc de formigó lleuger amb argila expandida, massís acústic, 30x20x17 cm, per revestir, amb un aïllament a soroll aeri de 56,6 dBA, transmitància tèrmica 1,68 W/(m²K), densitat 1700 kg/m³; amb el preu incrementat el 20% en concepte de peces especials. Segons UNE-EN 771-3. (material) | 16.800 | 1.63 | 27.38 |
| mt08aaa010a | m³ | Aigua. (material) | 0.004 | 1.50 | 0.01 |
| mt09mif010cb | t | Morter industrial per a obra de paleta, de ciment, color gris, categoria M-5 (resistència a compressió 5 N/mm²), subministrat a granel, segons UNE-EN 998-2. (material) | 0.015 | 50.20 | 0.75 |
| mq06mms010 | h | Mesclador continu amb sitja, per a morter industrial en sec, subministrat a granel. (maquinària) | 0.066 | 1.94 | 0.13 |
| op00amo010 |  | Mola o radial. | 1.000 | 0.00 | 0.00 |
| mo021 | h | Oficial 1ª construcció en treballs de ram de paleta. (mà d'obra) | 0.800 | 28.42 | 22.74 |
| mo114 | h | Peó ordinari construcció en treballs de ram de paleta. (mà d'obra) | 0.414 | 23.81 | 9.86 |
| % | % | Costos directes complementaris | 2 % | 60.87 | 1.22 |
|  |  | Costos directes |  |  | 62.09 |
