# Façana de panells sandvitx aïllants, d'acer corten, "ACH"

- Propietat de l'arxiu: CYPE INGENIEROS, S.A.
- Format: FIEBDC-3/2002
- Divisa: EUR
- Costos indirectes: 3.00 %
- IVA: 21.00 %

## F Façanes i particions

### FL Façanes lleugeres

#### FLA De xapes d'acer i panells sandwich

**FLA055** m² Façana de panells sandvitx aïllants, d'acer corten, "ACH".
Façana de panells sandvitx d'acer corten, model ACH Acero Corten 2XRAS "ACH", de 50 mm d'espessor i 1150 mm d'amplada, formats per cara exterior de xapa llisa, de 0,8 mm de gruix, ànima aïllant de llana de roca de densitat mitjana 120 kg/m³, i cara interior de xapa microgrecada, de 0,5 mm de gruix, conductivitat tèrmica 0,784 W/(mK), Euroclasse A2-s1, d0 de reacció al foc segons UNE-EN 13501-1, resistència al foc EI 30 segons UNE-EN 1366-1, col·locats en posició vertical i fixats mecànicament amb sistema de fixació oculta a una estructura portant o auxiliar. Inclús accessoris de fixació dels panells i cinta flexible de butil, adhesiva per ambdues cares, per al segellat d'estanquitat dels cavalcaments entre panells sandvitx.
Criteri de valoració econòmica: El preu no inclou l'estructura suport ni la resolució de punts singulars.
Inclou: Replanteig dels panells. Tall, preparació i col·locació dels panells. Segellat de junts. Fixació mecànica dels panells.
Criteri d'amidament de projecte: Superfície mesurada segons documentació gràfica de Projecte, sense duplicar cantonades ni encontres, deduint els buits de superfície major de 1 m².
Criteri de mesura d'obra: Es mesurarà la superfície realment executada segons especificacions de Projecte, sense duplicar cantonades ni encontres, deduint els buits de superfície major de 1 m².

| Codi | Ut | Descripció | Rendiment | Preu | Import |
|---|---|---|---|---|---|
| mt12ppa013k | m² | Panell sandvitx d'acer corten, model ACH Acero Corten 2XRAS "ACH", de 50 mm d'espessor i 1150 mm d'amplada, format per cara exterior de xapa llisa, de 0,8 mm de gruix, ànima aïllant de llana de roca de densitat mitjana 120 kg/m³, i cara interior de xapa microgrecada, de 0,5 mm de gruix, conductivitat tèrmica 0,784 W/(mK), Euroclasse A2-s1, d0 de reacció al foc segons UNE-EN 13501-1, resistència al foc EI 30 segons UNE-EN 1366-1, per a façanes i particions. (material) | 1.050 | 64.26 | 67.47 |
| mt12ppa100c | U | Kit d'accessoris de fixació, per a panells sandvitx aïllants "ACH", en façanes. (material) | 0.200 | 10.00 | 2.00 |
| mt13dcp020a | m | Cinta flexible de butil, adhesiva per ambdues cares, per al segellat d'estanquitat dels cavalcaments entre panells sandvitx. (material) | 2.000 | 2.05 | 4.10 |
| op00ciz010 |  | Cisalla. | 1.000 | 0.00 | 0.00 |
| op00roe010 |  | Rosegadora. | 1.000 | 0.00 | 0.00 |
| op00ato010 |  | Tornavís. | 1.000 | 0.00 | 0.00 |
| op00tal010 |  | Trepant. | 1.000 | 0.00 | 0.00 |
| mo051 | h | Oficial 1ª muntador de tancaments industrials. (mà d'obra) | 0.300 | 29.34 | 8.80 |
| mo098 | h | Ajudant muntador de tancaments industrials. (mà d'obra) | 0.300 | 25.28 | 7.58 |
| % | % | Costos directes complementaris | 2 % | 89.95 | 1.80 |
|  |  | Costos directes |  |  | 91.75 |
