# Full interior de mitgera de dos fulls, de fàbrica de bloc ceràmic alleugerit per a revestir

- Propietat de l'arxiu: CYPE Ingenieros S.A.
- Format: FIEBDC-3/2016
- Programa: Generador de preus de la construcció. CYPE Ingenieros, S.A.
- Data: 11/03/2024
- Divisa: EUR
- Costos indirectes: 3 %
- IVA: 21 %

## F Façanes i particions

### FF Fàbrica no estructural

#### FFD Full interior per revestir en mitgera de dos fulls

**FFD040** m² Full interior de mitgera de dos fulls, de fàbrica de bloc ceràmic alleugerit per a revestir.
Full interior de mitgera de dos fulls, de 24 cm d'espessor, de fàbrica de bloc ceràmic alleugerit encadellat, 30x19x24 cm, per revestir, amb junts horitzontals de 10 mm d'espessor, junt renfonsada, rebuda amb morter de ciment industrial, color gris, M-5, subministrat a granel.
Inclou: Replanteig, planta a planta. Marcat en els pilars dels nivells de referència general de planta i de nivell de paviment. Seient de la primera filada sobre capa de morter. Col·locació i aplomat de mires de referència. Estesa de fils entre mires. Col·locació de ploms fixos a les arestes. Col·locació de les peces per filades a nivell. Trobades de la fàbrica amb façanes, pilars i envans. Trobada de la fàbrica amb el forjat superior. Neteja del parament.
Criteri d'amidament de projecte: Superfície mesurada segons documentació gràfica de Projecte, sense duplicar cantonades ni encontres.
Criteri de mesura d'obra: Es mesurarà la superfície realment executada segons especificacions de Projecte, sense duplicar cantonades ni encontres.

| Codi | Ut | Descripció | Rendiment | Preu | Import |
|---|---|---|---|---|---|
| mt02btr020cA | U | Bloc ceràmic alleugerit encadellat, 30x19x24 cm, per revestir, per a ús en fàbrica protegida (peça P), densitat 859 kg/m³; amb el preu incrementat el 20% en concepte de peces especials. Segons UNE-EN 771-1. (material) | 18 | 0.95 | 17.100 |
| mt08aaa010a | m³ | Aigua. (material) | 0.004 | 1.5 | 0.006 |
| mt09mif010cb | t | Morter industrial per a obra de paleta, de ciment, color gris, categoria M-5 (resistència a compressió 5 N/mm²), subministrat a granel, segons UNE-EN 998-2. (material) | 0.023 | 50.2 | 1.155 |
| mq06mms010 | h | Mesclador continu amb sitja, per a morter industrial en sec, subministrat a granel. (maquinària) | 0.099 | 1.94 | 0.192 |
| mo021 | h | Oficial 1ª construcció en treballs de ram de paleta. (mà d'obra) | 0.496 | 28.42 | 14.096 |
| mo114 | h | Peó ordinari construcció en treballs de ram de paleta. (mà d'obra) | 0.276 | 23.81 | 6.572 |
| % | % | Costos directes complementaris | 3 % | 39.121 | 1.174 |
|  |  | Costos directes |  |  | 40.295 |

Residus:
- col·locació: mt02btr020cA; factor de residu 0.0105
- col·locació: mt09mif010cb; factor de residu 0.0189

## Recursos

**mt02btr020cA** U Bloc ceràmic alleugerit encadellat
Dades tècniques: Cost energètic 30.126 MJ; Emissió de CO2 2.278 kg; Codi LER 17 01 03; Massa de l'element 9.5 kg; Volum 0.0076 m3
Residus:
- embalatge: re170201 Fusta. (component de residu); rendiment 0.014 kg; Codi LER 17 02 01; Massa de l'element 1 kg; Volum 0.000909 m3
- embalatge: re170203 Plàstic. (component de residu); rendiment 0.005 kg; Codi LER 17 02 03; Massa de l'element 1 kg; Volum 0.001667 m3

**mt08aaa010a** m³ Aigua
Dades tècniques: Cost energètic 60.000 MJ; Emissió de CO2 30.000 kg

**mt09mif010cb** t Morter industrial per a obra de paleta
Dades tècniques: Cost energètic 1960.000 MJ; Emissió de CO2 170.000 kg; Codi LER 17 01 01; Massa de l'element 1000 kg; Volum 0.666667 m3
