# Full exterior de façana de dos fulls, de fàbrica de maó de formigó per a revestir

- Propietat de l'arxiu: CYPE Ingenieros S.A.
- Format: FIEBDC-3/2016
- Programa: Generador de preus de la construcció. CYPE Ingenieros, S.A.
- Data: 30/07/2024
- Divisa: EUR
- Costos indirectes: 3 %
- IVA: 21 %

## F Façanes i particions

### FF Fàbrica no estructural

#### FFZ Full exterior per a revestir en façana de dos fulls

**FFZ040** m² Full exterior de façana de dos fulls, de fàbrica de maó de formigó per a revestir.
Full exterior de façana de dos fulls, de 12 cm d'espessor, de fàbrica de maó de formigó calat acústic, per revestir, 25x12x9,5 cm, amb junts horitzontals i verticals de 10 mm d'espessor, junt renfonsada, rebuda amb morter de ciment industrial, color gris, M-5, subministrat a granel. Llinda de fàbrica per a revestir sobre perfil laminat. Revestiment dels fronts de forjat amb plaquetes de formigó i dels fronts de pilars amb maons tallats, col·locats amb el mateix morter utilitzat en el rebut de la fàbrica.
Inclou: Definició dels plànols de façana mitjançant ploms. Replanteig, planta a planta. Marcat en els pilars dels nivells de referència general de planta i de nivell de paviment. Seient de la primera filada sobre capa de morter. Col·locació i aplomat de mires de referència. Estesa de fils entre mires. Col·locació de ploms fixos a les arestes. Col·locació de les peces per filades a nivell. Revestiment dels fronts de forjat. Realització de tots els treballs necessaris per a la resolució dels buits. Trobades de la fàbrica amb façanes, pilars i envans. Trobada de la fàbrica amb el forjat superior. Neteja del parament.
Criteri d'amidament de projecte: Superfície mesurada segons documentació gràfica de Projecte, sense duplicar cantonades ni encontres, deduint els buits de superfície major de 3 m². En els buits que no es dedueixin, estan inclosos els treballs de realitzar la superfície interior del buit.
Criteri de mesura d'obra: Es mesurarà la superfície realment executada segons especificacions de Projecte, sense duplicar cantonades ni encontres, deduint els buits de superfície major de 3 m². En els buits que no es dedueixin, estan inclosos els treballs de realitzar la superfície interior del buit.

| Codi | Ut | Descripció | Rendiment | Preu | Import |
|---|---|---|---|---|---|
| mt04lpw020a | U | Maó de formigó calat acústic, per revestir, 25x12x9,5 cm, amb un aïllament a soroll aeri de 50 dB(A). (material) | 39 | 0.25 | 9.750 |
| mt08aaa010a | m³ | Aigua. (material) | 0.007 | 1.5 | 0.011 |
| mt09mif010cb | t | Morter industrial per a obra de paleta, de ciment, color gris, categoria M-5 (resistència a compressió 5 N/mm²), subministrat a granel, segons UNE-EN 998-2. (material) | 0.036 | 50.2 | 1.807 |
| mt07ala010dea | kg | Acer laminat UNE-EN 10025 S275JR, en perfils laminats en calent, peces simples, per aplicacions estructurals, acabat amb emprimació antioxidant. Treballat i muntat en taller, per a col·locar en obra. (material) | 2.4 | 1.38 | 3.312 |
| mt07ala011j | kg | Platina d'acer laminat UNE-EN 10025 S275JR, per aplicacions estructurals. Treballada i muntada en taller, per a col·locar en obra. (material) | 0.24 | 2.42 | 0.581 |
| mt02bhg012a | U | Plaqueta de formigó gris, 20x17x4 cm, per revestir. (material) | 4 | 0.3 | 1.200 |
| mq06mms010 | h | Mesclador continu amb sitja, per a morter industrial en sec, subministrat a granel. (maquinària) | 0.148 | 1.94 | 0.287 |
| mo021 | h | Oficial 1ª construcció en treballs de ram de paleta. (mà d'obra) | 1.045 | 28.42 | 29.699 |
| mo114 | h | Peó ordinari construcció en treballs de ram de paleta. (mà d'obra) | 0.655 | 23.81 | 15.596 |
| % | % | Costos directes complementaris | 3 % | 62.243 | 1.867 |
|  |  | Costos directes |  |  | 64.110 |

Residus:
- col·locació: mt04lpw020a Maó de formigó calat acústic, per revestir, 25x12x9,5 cm, amb un aïllament a soroll aeri de 50 dB(A); factor de residu 0.0324
- col·locació: mt09mif010cb; factor de residu 0.0189
- col·locació: mt07ala010dea; factor de residu 0.00697
- col·locació: mt07ala011j; factor de residu 0.0045
- col·locació: mt02bhg012a Plaqueta de formigó gris, 20x17x4 cm, per revestir; factor de residu 0.0473

## Recursos

**mt04lpw020a** U Maó de formigó calat acústic, per revestir, 25x12x9,5 cm, amb un aïllament a soroll aeri de 50 dB(A)
Dades tècniques: Cost energètic 3.193 MJ; Emissió de CO2 0.286 kg; Codi LER 17 01 01; Massa de l'element 3.5 kg; Volum 0.002333 m3
Residus:
- embalatge: re170201 Fusta. (component de residu); rendiment 0.007 kg; Codi LER 17 02 01; Massa de l'element 1 kg; Volum 0.000909 m3
- embalatge: re170203 Plàstic. (component de residu); rendiment 0.004 kg; Codi LER 17 02 03; Massa de l'element 1 kg; Volum 0.001667 m3

**mt08aaa010a** m³ Aigua
Dades tècniques: Cost energètic 60.000 MJ; Emissió de CO2 30.000 kg

**mt09mif010cb** t Morter industrial per a obra de paleta
Dades tècniques: Cost energètic 1960.000 MJ; Emissió de CO2 170.000 kg; Codi LER 17 01 01; Massa de l'element 1000 kg; Volum 0.666667 m3

**mt07ala010dea** kg Acer laminat UNE-EN 10025 S275JR
Dades tècniques: Cost energètic 9.830 MJ; Emissió de CO2 0.510 kg; Codi LER 17 04 05; Massa de l'element 1 kg; Volum 0.000476 m3

**mt07ala011j** kg Platina d'acer laminat UNE-EN 10025 S275JR
Dades tècniques: Cost energètic 9.830 MJ; Emissió de CO2 0.510 kg; Codi LER 17 04 05; Massa de l'element 1 kg; Volum 0.000476 m3

**mt02bhg012a** U Plaqueta de formigó gris, 20x17x4 cm, per revestir
Dades tècniques: Cost energètic 4.969 MJ; Emissió de CO2 0.554 kg; Codi LER 17 01 01; Massa de l'element 6.85 kg; Volum 0.004567 m3
Residus:
- embalatge: re170201 Fusta; rendiment 0.007 kg
- embalatge: re170203 Plàstic; rendiment 0.004 kg
