# Acabat superior de la trobada entre forjat i mur cortina

- Propietat de l'arxiu: CYPE Ingenieros S.A.
- Format: FIEBDC-3/2016
- Programa: Generador de preus de la construcció. CYPE Ingenieros, S.A.
- Data: 17/06/2024
- Divisa: EUR
- Costos indirectes: 3 %
- IVA: 21 %

## F Façanes i particions

### FM Murs cortina

#### FMR Acabaments

**FMR010** m Acabat superior de la trobada entre forjat i mur cortina.
Acabament superior de trobada de forjat amb mur cortina, format per motllura de xapa plegada d'acer galvanitzat de 1,5 mm de gruix i 200 mm de desenvolupament, per cobrir els ancoratges dels forjats i servir de suport de la base de paviment. Inclús tancament d'estanquitat amb membrana impermeabilitzant de cautxú sintètic EPDM de 2 mm de gruix, aplicada en fred i fixada al suport mitjançant adhesiu de contacte, caragolam d'acer galvanitzat i segellat de junt perimetral entre la xapa i el tancament, amb separador d'EPDM i silicona.
Inclou: Neteja de la superfície suport. Replanteig i fixació mitjançant cargolat de la xapa sobre el forjat. Aplicació de l'adhesiu. Col·locació de la impermeabilització. Segellat de juntes i neteja final.
Criteri d'amidament de projecte: Longitud mesurada segons documentació gràfica de Projecte.
Criteri de mesura d'obra: Es mesurarà la longitud realment executada segons especificacions de Projecte.

| Codi | Ut | Descripció | Rendiment | Preu | Import |
|---|---|---|---|---|---|
| mt15dra025 | kg | Adhesiu de neoprè, per a la unió de les membranes d'EPDM al suport. (material) | 1.1 | 12.51 | 13.761 |
| mt15dra020c | m² | Làmina de cautxú EPDM, tipus II, UNE-EN 13956, espessor 2 mm, massa nominal 2,28 kg/m². (material) | 0.5 | 28.15 | 14.075 |
| mt25mco100a | m | Xapa plegada d'acer galvanitzat, de 1,5 mm d'espessor i 200 mm de desenvolupament. (material) | 1.05 | 3 | 3.150 |
| mo049 | h | Oficial 1ª muntador de mur cortina. (mà d'obra) | 0.82 | 29.34 | 24.059 |
| mo096 | h | Ajudant muntador de mur cortina. (mà d'obra) | 0.82 | 25.28 | 20.730 |
| % | % | Costos directes complementaris | 2 % | 75.775 | 1.516 |
|  |  | Costos directes |  |  | 77.291 |

Residus:
- col·locació: mt15dra025 Adhesiu de neoprè, per a la unió de les membranes d'EPDM al suport; factor de residu 0.03
- col·locació: mt15dra020c Làmina de cautxú EPDM, tipus II, UNE-EN 13956, espessor 2 mm, massa nominal 2,28 kg/m²; factor de residu 0.035
- col·locació: mt25mco100a Xapa plegada d'acer galvanitzat, de 1,5 mm d'espessor i 200 mm de desenvolupament; factor de residu 0.01205

## Recursos

**mt15dra025** kg Adhesiu de neoprè, per a la unió de les membranes d'EPDM al suport
Dades tècniques: Cost energètic 120.000 MJ; Emissió de CO2 2.960 kg; Codi LER 17 02 03; Massa de l'element 1 kg; Volum 0.001667 m3

**mt15dra020c** m² Làmina de cautxú EPDM, tipus II, UNE-EN 13956, espessor 2 mm, massa nominal 2,28 kg/m²
Dades tècniques: Cost energètic 209.337 MJ; Emissió de CO2 9.160 kg; Codi LER 17 02 03; Massa de l'element 2.28 kg; Volum 0.0038 m3
Residus:
- embalatge: re170203 Plàstic. (component de residu); rendiment 0.07 kg; Codi LER 17 02 03; Massa de l'element 1 kg; Volum 0.001667 m3

**mt25mco100a** m Xapa plegada d'acer galvanitzat, de 1,5 mm d'espessor i 200 mm de desenvolupament
Dades tècniques: Cost energètic 59.364 MJ; Emissió de CO2 6.022 kg; Codi LER 17 04 05; Massa de l'element 2.34 kg; Volum 0.001114 m3
Residus:
- embalatge: re170203 Plàstic; rendiment 0.007 kg
