# FIEBDC-3

- Propietat de l'arxiu: CYPE INGENIEROS, S.A.
- Format: FIEBDC-3/2002
- Divisa: EUR
- Costos indirectes: 3.00 %
- IVA: 21.00 %

| Codi | Ut | Descripció | Preu |
|---|---|---|---|
| mo004 | h | Oficial 1ª calefactor. (mà d'obra) | 24.08 |
| mo103 | h | Ajudant calefactor. (mà d'obra) | 20.65 |

**ENA020** m² Malla electrosoldada ME 15x15 Ø 5-5 B 500 T 6x2,20 UNE-EN 10080, col·locada en obra, en llosa massissa.
Subministrament i col·locació de malla electrosoldada ME 15x15 Ø 5-5 B 500 T 6x2,20 UNE-EN 10080, col·locada en obra, en llosa massissa. Inclús p/p de filferro de lligar, talls i cavalcaments.
Inclou: Tall de la malla electrosoldada. Muntatge i col·locació de la malla electrosoldada. Subjecció de la malla electrosoldada.
Criteri d'amidament de projecte: Superfície teòrica mesurada segons documentació gràfica de Projecte. No s'ha incrementat l'amidament per cavalcaments, ja que en la descomposició s'ha considerat un 20% més de superfície.
Criteri de mesura d'obra: Es mesurarà la superfície teòrica executada segons especificacions de Projecte.

| Codi | Ut | Descripció | Rendiment | Preu | Import |
|---|---|---|---|---|---|
| mt07ame010b | m² | Malla electrosoldada ME 15x15 Ø 5-5 B 500 T 6x2,20 UNE-EN 10080. (material) | 1.200 | 1.68 | 2.02 |
| mt08var050 | kg | Filferro galvanitzat per a lligar, de 1,30 mm de diàmetre. (material) | 0.009 | 1.11 | 0.01 |
| mo043 | h | Oficial 1ª ferrallista. (mà d'obra) | 0.015 | 24.47 | 0.37 |
| mo090 | h | Ajudant ferrallista. (mà d'obra) | 0.015 | 21.71 | 0.33 |
| % | % | Costos directes complementaris | 2 % | 2.73 | 0.05 |
|  |  | Costos directes |  |  | 2.78 |
