# ANS021

- Propietat de l'arxiu: CYPE INGENIEROS, S.A.
- Format: FIEBDC-3/2002
- Divisa: EUR
- Costos indirectes: 3.00 %
- IVA: 21.00 %

## A Acondicionament del terreny

### AN Anivellament

#### ANS Soleres

**ANS021** m² Solera ventilada de formigó armado de 20+4 cm de cantell, sobre encofrat perdut de mòduls de polipropilè reciclat Módulo Soliglú "DALIFORMA", realitzada amb formigó HA-25/B/12/IIa fabricat en central, i abocament amb cubilot, i malla electrosoldada ME 15x15 Ø 5-5 B 500 T 6x2,20 UNE-EN 10080 sobre separadors homologats, en capa de compressió de 4 cm d'espessor.
Formació de solera ventilada de formigó armat de 20+4 cm de cantell, sobre encofrat perdut de mòduls de polipropilè reciclat compost per peces Módulo Soliglú "DALIFORMA", realitzada amb formigó HA-25/B/12/IIa fabricat en central, i abocament amb cubilot, i malla electrosoldada ME 15x15 Ø 5-5 B 500 T 6x2,20 UNE-EN 10080 com a armadura de repartiment, col·locada sobre separadors homologats en capa de compressió de 4 cm d'espessor; recolzat tot això sobre base de formigó de neteja (no inclosa en aquest preu). Fins i tot talls de peces, realització d'orificis per al pas de tubs de ventilació, canalitzacions i canonades de les instal·lacions, col·locació d'un panell de poliestirè expandit de 2 cm d'espessor per a l'execució de juntes de retracció i embroquetat o connexió dels elements exteriors (cèrcols d'arquetes, boneres, caixes sifòniques, etc.) de les xarxes d'instal·lacions executades sota la solera.
Inclou: Replanteig de les peces. Col·locació i muntatge de les peces. Realització dels orificis de pas. Col·locació dels elements per a pas d'instal·lacions. Col·locació de la malla electrosoldada. Abocament i compactació del formigó. Reglejat i anivellació de la capa de compressió. Curat del formigó.
Criteri d'amidament de projecte: Superfície mesurada segons documentació gràfica de Projecte.
Criteri de mesura d'obra: Es mesurarà la superfície realment executada segons especificacions de Projecte, sense deduir la superfície ocupada pels pilars situats dintre del seu perímetre.

| Codi | Ut | Descripció | Rendiment | Preu | Import |
|---|---|---|---|---|---|
| mt07cid010gj | m² | Ncofrat perdut de mòduls de polipropilè reciclat, model Módulo Soliglú "DALIFORMA", de 50x50x20 cm, per a soleres i forjats sanitaris ventilats. (material) | 1.050 | 9.94 | 10.44 |
| mt07ame010b | m² | Malla electrosoldada ME 15x15 Ø 5-5 B 500 T 6x2,20 UNE-EN 10080. (material) | 1.100 | 1.67 | 1.84 |
| mt10haf010nba | m³ | Formigó HA-25/B/12/IIa, fabricat en central. (material) | 0.077 | 78.88 | 6.07 |
| mt07aco020g | Ut | Separador homologat per nervis "in situ" en forjats unidireccionals. (material) | 3.000 | 0.06 | 0.18 |
| mt16pea020b | m² | Panell rígid de poliestirè expandit, segons UNE-EN 13163, mecanitzat lateral recte, de 20 mm d'espessor, resistència tèrmica 0,55 m²K/W, conductivitat tèrmica 0,036 W/(mK), per junta de dilatació. (material) | 0.050 | 1.34 | 0.07 |
| op00sie010 |  | Serra de calar. | 1.000 | 0.00 | 0.00 |
| op00amo010 |  | Mola o radial. | 1.000 | 0.00 | 0.00 |
| au00auh010 |  | Cubilot. | 1.000 | 0.00 | 0.00 |
| au00auh040 |  | Vibrador de formigó, elèctric. | 1.000 | 0.00 | 0.00 |
| mo019 | h | Oficial 1ª construcció. (mà d'obra) | 0.118 | 23.30 | 2.75 |
| mo075 | h | Ajudant construcció. (mà d'obra) | 0.110 | 20.68 | 2.27 |
| mo111 | h | Peó ordinari construcció. (mà d'obra) | 0.118 | 19.47 | 2.30 |
| % | % | Costos directes complementaris | 2 % | 25.92 | 0.52 |
|  |  | Costos directes |  |  | 26.44 |

| Codi | Ut | Descripció | Preu |
|---|---|---|---|
| mo003 | h | Oficial 1ª calefactor. (mà d'obra) | 24.08 |
| mo101 | h | Ajudant calefactor. (mà d'obra) | 20.65 |
