# QAF035

- Propietat de l'arxiu: CYPE INGENIEROS, S.A.
- Format: FIEBDC-3/2002
- Divisa: EUR
- Costos indirectes: 3.00 %
- IVA: 21.00 %

## Q Cobertes

### QA Planes

#### QAF Punts singulars

**QAF035** Ut Encontre amb bonera per a sistema de drenatge sifònic de coberta compost d'una banda de reforç de 1x1 m amb làmina de betum modificat amb elastòmer SBS, LBM(SBS)-40-FP i un bunera sifònica de PP, amb membrana bituminosa, sistema Akasison, model X62 B "JIMTEN".
Formació d'encontre amb bonera per a sistema de drenatge sifònico de coberta compost d'una làmina de betum modificat amb elastòmer SBS, LBM(SBS)-40-FP, amb armadura de feltre de polièster no teixit de 160 g/m², de superfície no protegida, de 1x1 m, totalment adherida al suport amb bufador, prèvia emprimació amb emulsió asfàltica aniònica sense càrregues, tipus EA, i col·locació d'un bunera sifònica de PP, amb membrana bituminosa, sistema Akasison, model X62 B "JIMTEN", de sortida vertical de 75 mm de diàmetre, coll telescòpic i reixeta convexa inclús maneguet connector, canonada vertical i colze, tots ells del mateix diàmetre que el clavegueró, totalment adherit a la làmina asfàltica amb bufador.
Inclou: Neteja i preparació de la superfície en la què ha d'aplicar-se la impermeabilització. Emprimació de la superfície. Col·locació del reforç de la impermeabilització. Col·locació de la bunera.
Criteri d'amidament de projecte: Nombre d'unitats previstes, segons documentació gràfica de Projecte.
Criteri de mesura d'obra: Es mesurarà el nombre d'unitats realment executades segons especificacions de Projecte.

| Codi | Ut | Descripció | Rendiment | Preu | Import |
|---|---|---|---|---|---|
| mt14lba010d | m² | Làmina de betum modificat amb elastòmer SBS, LBM(SBS)-40-FP, de 3,5 mm d'espessor, massa nominal 4 kg/m², amb armadura de feltre de polièster no teixit de 160 g/m², de superfície no protegida. Segons UNE-EN 13707. (material) | 1.050 | 6.21 | 6.52 |
| mt14iea020a | kg | Emulsió asfàltica aniònica sense càrregues, tipus EA segons UNE 104231. (material) | 0.300 | 2.18 | 0.65 |
| mt11aka010mu | Ut | Bunera sifònica de PP, amb membrana bituminosa, sistema Akasison, model X62 B "JIMTEN", de sortida vertical de 75 mm de diàmetre, coll telescòpic i reixeta convexa. (material) | 1.000 | 484.25 | 484.25 |
| mt11aka030 | Ut | Maneguet connector de polietilè d'alta densitat (PEAD/HDPE), de 75 mm de diàmetre exterior, per a bunera sifònica, sistema Akasison "JIMTEN". (material) | 1.000 | 10.00 | 10.00 |
| mt11aka040fa | m | Canonada templada mitjançant tractament tèrmic addicional, de polietilè d'alta densitat (PEAD/HDPE), de 75 mm de diàmetre exterior i 3 mm d'espessor, sistema Akasison "JIMTEN", en trams de 5 m de longitud. (material) | 0.800 | 7.00 | 5.60 |
| mt11aka050e | Ut | Colze 90° de polietilè d'alta densitat (PEAD/HDPE), de 75 mm de diàmetre exterior i 3 mm d'espessor, sistema Akasison "JIMTEN". (material) | 1.000 | 4.00 | 4.00 |
| mo029 | h | Oficial 1ª aplicador de làmines impermeabilitzants. (mà d'obra) | 0.884 | 23.30 | 20.60 |
| mo067 | h | Ajudant aplicador de làmines impermeabilitzants. (mà d'obra) | 0.884 | 20.68 | 18.28 |
| % | % | Costos directes complementaris | 2 % | 549.90 | 11.00 |
|  |  | Costos directes |  |  | 560.90 |

| Codi | Ut | Descripció | Preu |
|---|---|---|---|
| mo008 | h | Oficial 1ª lampista. (mà d'obra) | 24.08 |
| mo107 | h | Ajudant lampista. (mà d'obra) | 20.65 |
