# Mur de gabions compost per caixa de 2x1x1 m de malla de triple torsió

- Propietat de l'arxiu: CYPE INGENIEROS, S.A.
- Format: FIEBDC-3/2002
- Divisa: EUR
- Costos indirectes: 3.00 %
- IVA: 21.00 %

## C Fonamentacions

### CC Contencions

#### CCG Murs de gabions

**CCG010** m³ Mur de gabions compost per caixa de 2x1x1 m de malla de triple torsió, hexagonal, de 50x70 mm, de filferro d'acer galvanitzat de 2,00 mm de diàmetre, reomplerta de pedra granítica d'aportació de granulometria compresa entre 100 i 200 mm, col·locada amb retroexcavadora sobre pneumàtics. Inclús elements d'apuntalament necessaris per a la seva alineació i aplomat, cable d'acer per a subjecció de la caixa i tubs de PVC per drenatge.
Mur de gabions compost per caixa de 2x1x1 m de malla de triple torsió, hexagonal, de 50x70 mm, de filferro d'acer galvanitzat de 2,00 mm de diàmetre, reomplerta de pedra granítica d'aportació de granulometria compresa entre 100 i 200 mm, col·locada amb retroexcavadora sobre pneumàtics. Inclús elements d'apuntalament necessaris per a la seva alineació i aplomat, cable d'acer per a subjecció de la caixa i tubs de PVC per drenatge.
Inclou: Replanteig. Preparació de la superfície de recolzament. Estesa de les caixes. Amarratge de les arestes. Apuntalament dels laterals de les caixes. Disposició dels tubs de drenatge. Reomplert de les caixes. Tancament i lligat final de les caixes. Desapuntalament. Retirada del material sobrant.
Criteri d'amidament de projecte: Volum mesurat sobre la secció teòrica de càlcul, segons documentació gràfica de Projecte.
Criteri de mesura d'obra: Es mesurarà el volum teòric executat segons especificacions de Projecte.

| Codi | Ut | Descripció | Rendiment | Preu | Import |
|---|---|---|---|---|---|
| mt07ame520a | U | Caixa de 2x1x1 m de malla de triple torsió, hexagonal, de 50x70 mm, de filferro d'acer galvanitzat de 2 mm de diàmetre, per a gabió, segons UNE 36730. (material) | 0.525 | 30.14 | 15.82 |
| mt50spr100a | m | Cable d'acer de 2 mm de diàmetre, per a subjecció de malla de triple torsió. (material) | 1.750 | 1.13 | 1.98 |
| mt50spa052b | m | Tauló de fusta de pi, de 20x7,2 cm. (material) | 0.300 | 4.49 | 1.35 |
| mt50spa101 | kg | Claus d'acer. (material) | 0.075 | 1.33 | 0.10 |
| mt36tie010da | m | Tub de PVC, sèrie B, de 75 mm de diàmetre i 3 mm de gruix, amb extrem atrompetat, segons UNE-EN 1329-1. (material) | 0.050 | 3.41 | 0.17 |
| mt06psm010b | m³ | Pedra granítica de granulometria compresa entre 100 i 200 mm. (material) | 1.100 | 20.94 | 23.03 |
| mq01exn020a | h | Retroexcavadora hidràulica sobre pneumàtics, de 105 kW. (maquinària) | 0.330 | 47.26 | 15.60 |
| mq04cab010c | h | Camió basculant de 12 t de càrrega, de 162 kW. (maquinària) | 0.275 | 40.96 | 11.26 |
| mo041 | h | Oficial 1ª construcció d'obra civil. (mà d'obra) | 0.383 | 24.50 | 9.38 |
| mo087 | h | Ajudant construcció d'obra civil. (mà d'obra) | 1.913 | 21.75 | 41.61 |
| % | % | Costos directes complementaris | 2 % | 120.30 | 2.41 |
|  |  | Costos directes |  |  | 122.71 |
