# Pericó de pas, prefabricada de polipropilè, registrable, model ARQ-5555-G "ADEQUA" de 55x55x50 cm

- Propietat de l'arxiu: CYPE INGENIEROS, S.A.
- Format: FIEBDC-3/2002
- Divisa: EUR
- Costos indirectes: 3.00 %
- IVA: 21.00 %

## I Instal·lacions

### IU Urbanes

#### IUS Xarxes de sanejament

**IUS073** Ut Pericó de pas, prefabricada de polipropilè, registrable, model ARQ-5555-G "ADEQUA" de 55x55x50 cm.
Subministrament i muntatge d'arqueta de pas soterrada, de 55x55x50 cm, prefabricada de polipropilè model ARQ-5555-G "ADEQUA", sobre solera de formigó en massa HM-20/B/20/I de 15 cm de gruix, amb tapa reforçada prefabricada de polipropilè. Inclús connexions de conduccions i acabaments. Totalment muntat, connexionat i provat mitjançant les corresponents proves de servei (incloses en aquest preu).
Inclou: Replanteig del pericó. Eliminació de les terres soltes del fons de l'excavació. Abocat i compactació del formigó en formació de solera. Col·locació de l'arqueta prefabricada. Formació de forats per connexionat de tubs. Acoblament i rejuntat dels col·lectors al pericó. Col·locació de la tapa i els accessoris. Eliminació de restes, neteja final i retirada d'enderrocs. Càrrega d'enderrocs sobre camió o contenidor. Realització de proves de servei.
Criteri d'amidament de projecte: Nombre d'unitats previstes, segons documentació gràfica de Projecte.
Criteri de mesura d'obra: Es mesurarà el nombre d'unitats realment executades segons especificacions de Projecte.

| Codi | Ut | Descripció | Rendiment | Preu | Import |
|---|---|---|---|---|---|
| mt10hmf010Mm | m³ | Formigó HM-20/B/20/I, fabricat en central. (material) | 0.108 | 64.86 | 7.00 |
| mt11apq010p | Ut | Pericó prefabricat registrable de polipropilè, 55x55x50 cm, ARQ-5555-G "ADEQUA", entrades femella de Ø 125 mm, Ø 160 mm, Ø 200 mm, Ø 250 mm i Ø 315 mm, i sortides mascle de Ø 125 mm, Ø 160 mm, Ø 200 mm, Ø 250 mm i Ø 315 mm. (material) | 1.000 | 62.16 | 62.16 |
| mt11apq020p | Ut | Tapa reforçada per a pericó prefabricat registrable de polipropilè, 55x55 cm, TAR-5555-G "ADEQUA", color gris. (material) | 1.000 | 58.89 | 58.89 |
| au00auh020 |  | Canaleta per a abocament del formigó. | 1.000 | 0.00 | 0.00 |
| au00auh040 |  | Vibrador de formigó, elèctric. | 1.000 | 0.00 | 0.00 |
| mo040 | h | Oficial 1ª construcció d'obra civil. (mà d'obra) | 0.674 | 23.30 | 15.70 |
| mo085 | h | Ajudant construcció d'obra civil. (mà d'obra) | 0.497 | 20.68 | 10.28 |
| % | % | Costos directes complementaris | 2 % | 154.03 | 3.08 |
|  |  | Costos directes |  |  | 157.11 |
