# Subbase granular amb grava de pedrera de pedra granítica

- Propietat de l'arxiu: CYPE INGENIEROS, S.A.
- Format: FIEBDC-3/2002
- Divisa: EUR
- Costos indirectes: 3.00 %
- IVA: 21.00 %

## M Ferms i paviments urbans

### MB Bases i subbases

#### MBG Bases i subbases granulars

**MBG010** m³ Subbase granular amb grava de pedrera de pedra granítica, Ø40/70 mm, i compactació al 99% del Proctor Modificat amb mitjans mecànics, en tongades de 30 cm de gruix, fins a aconseguir una densitat seca no inferior al al 99% del Proctor Modificat de la màxima obtinguda a l'assaig Proctor Modificat, per a millora de les propietats resistents del terreny.
Formació de subbase granular amb grava de pedrera de pedra granítica, Ø40/70 mm, i compactació al 99% del Proctor Modificat amb mitjans mecànics, en tongades de 30 cm de gruix, fins a aconseguir una densitat seca no inferior al al 99% del Proctor Modificat de la màxima obtinguda en l'assaig Proctor Modificat, realitzat segons UNE 103501 (assaig no inclòs en aquest preu), per a millora de les propietats resistents del terreny. Inclús càrrega, transport i descàrrega a peu de tall dels àrids a utilitzar en els treballs de reblert i humectació d'aquests.
Inclou: Transport i descàrrega del material a peu de tall. Estès del material en tongadas d'espessor uniforme. Humectació o dessecació de cada tongada. Compactació.
Criteri d'amidament de projecte: Volum mesurat sobre els plànols de perfils transversals del Projecte, que defineixen el moviment de terres a realitzar en obra.
Criteri de mesura d'obra: Es mesurarà, en perfil compactat, el volum realment executat segons especificacions de Projecte, entre cares interiors d'arquetes o altres elements d'unió.

| Codi | Ut | Descripció | Rendiment | Preu | Import |
|---|---|---|---|---|---|
| mt01are010b | m³ | Grava de pedrera de pedra granític, de 40 a 70 mm de diàmetre. (material) | 2.100 | 15.76 | 33.10 |
| mq02rot030b | h | Compactadora tàndem autopropulsat, de 63 kW, de 9,65 t, amplada de treball 168 cm. (maquinària) | 0.108 | 41.52 | 4.48 |
| mq04dua020b | h | Dúmper de descàrrega frontal de 2 t de càrrega útil. (maquinària) | 0.108 | 9.38 | 1.01 |
| mq02cia020j | h | Camió cisterna de 8 m³ de capacitat. (maquinària) | 0.011 | 40.59 | 0.45 |
| mo111 | h | Peó ordinari construcció. (mà d'obra) | 0.267 | 19.47 | 5.20 |
| % | % | Costos directes complementaris | 2 % | 44.24 | 0.88 |
|  |  | Costos directes |  |  | 45.12 |
