# Capa de mescla bituminosa en fred

- Propietat de l'arxiu: CYPE INGENIEROS, S.A.
- Format: FIEBDC-3/2002
- Divisa: EUR
- Costos indirectes: 3.00 %
- IVA: 21.00 %

## M Ferms i paviments urbans

### MP Paviments urbans

#### MPB Mescles i regs bituminosos

**MPB020** m² Capa de mescla bituminosa en fred.
Capa de 8 cm d'espessor de mescla bituminosa en fred de composició densa, tipus DF12, amb àrid granític i emulsió bituminosa.
Criteri de valoració econòmica: El preu no inclou la capa base.
Inclou: Replanteig de nivells. Transport de la mescla bituminosa. Extensió de la mescla bituminosa. Compactació de la capa de mescla bituminosa. Execució de juntes transversals. Neteja final.
Criteri d'amidament de projecte: Superfície mesurada en projecció horitzontal, segons documentació gràfica de Projecte.
Criteri de mesura d'obra: Es mesurarà, en projecció horitzontal, la superfície realment executada segons especificacions de Projecte.

| Codi | Ut | Descripció | Rendiment | Preu | Import |
|---|---|---|---|---|---|
| mt47aag030aa | t | Mescla bituminosa en fred de composició densa, tipus DF12, amb àrid granític i emulsió bituminosa. (material) | 0.184 | 87.28 | 16.06 |
| mq11ext030 | h | Estenedora asfàltica de cadenes, de 81 kW. (maquinària) | 0.002 | 231.73 | 0.46 |
| mq02ron010a | h | Corró vibrant tàndem autopropulsat, de 24,8 kW, de 2450 kg, amplada de treball 100 cm. (maquinària) | 0.002 | 56.81 | 0.11 |
| mq11com010 | h | Compactador de pneumàtics autopropulsat, de 12/22 t. (maquinària) | 0.002 | 66.47 | 0.13 |
| mo041 | h | Oficial 1ª construcció d'obra civil. (mà d'obra) | 0.005 | 29.67 | 0.15 |
| mo087 | h | Ajudant construcció d'obra civil. (mà d'obra) | 0.022 | 26.39 | 0.58 |
| % | % | Costos directes complementaris | 2 % | 17.49 | 0.35 |
|  |  | Costos directes |  |  | 17.84 |
