# Paviment continu drenant, a base de resina epoxi

- Propietat de l'arxiu: CYPE INGENIEROS, S.A.
- Format: FIEBDC-3/2002
- Divisa: EUR
- Costos indirectes: 3.00 %
- IVA: 21.00 %

## M Ferms i paviments urbans

### MP Paviments urbans

#### MPD Drenants

**MPD010** m² Paviment continu drenant, a base de resina epoxi.
Paviment continu drenant format per capa de morter realitzat "in situ" a base de resina epoxi bicomponent i àrid de 6 a 10 mm de diàmetre, de 20 mm d'espessor, per a trànsit de vianants, amb una resistència a flexotracció de 3 N/mm², una resistència a compressió de 6 N/mm² i una capacitat drenant de 800 l/(m²·min), resistència al lliscament Rd>45, classe 3.
Criteri de valoració econòmica: El preu no inclou la base suport.
Inclou: Execució de la base. Preparació de la superfície de recolzament. Replanteig dels junts de construcció i de dilatació. Estesa de nivells mitjançant tocaments, mestres de formigó o regles. Reg de la superfície base. Formació de juntes de construcció i de juntes perimetrals de dilatació. Connexionat, ancoratge i embroquetat de les xarxes d'instal·lacions projectades. Abocament, estesa i vibrat del morter. Cura del morter. Replanteig dels junts de retracció. Cort del paviment. Neteja final dels junts de retracció.
Criteri d'amidament de projecte: Superfície mesurada segons documentació gràfica de Projecte.
Criteri de mesura d'obra: Es mesurarà la superfície realment executada segons especificacions de Projecte.

| Codi | Ut | Descripció | Rendiment | Preu | Import |
|---|---|---|---|---|---|
| mt47pcd020a | kg | Resina epoxi bicomponent. (material) | 1.000 | 71.52 | 71.52 |
| mt01arg120a | kg | Àrid de 6 a 10 mm de diàmetre. (material) | 30.000 | 0.04 | 1.20 |
| mq06vib020 | h | Regla vibrant de 3 m. (maquinària) | 0.092 | 5.33 | 0.49 |
| mq06cor020 | h | Equip per a tall de juntes en soleres de formigó. (maquinària) | 0.090 | 10.85 | 0.98 |
| op00tal020 |  | Trepant amb batedora. | 1.000 | 0.00 | 0.00 |
| mo041 | h | Oficial 1ª construcció d'obra civil. (mà d'obra) | 0.659 | 28.42 | 18.73 |
| mo087 | h | Ajudant construcció d'obra civil. (mà d'obra) | 0.659 | 25.28 | 16.66 |
| % | % | Costos directes complementaris | 2 % | 109.58 | 2.19 |
|  |  | Costos directes |  |  | 111.77 |
