# Passarel·la de fusta

- Propietat de l'arxiu: CYPE INGENIEROS, S.A.
- Format: FIEBDC-3/2002
- Divisa: EUR
- Costos indirectes: 3.00 %
- IVA: 21.00 %

## M Ferms i paviments urbans

### MP Paviments urbans

#### MPM De fusta

**MPM005** m² Passarel·la de fusta.
Passarel·la formada per taules de fusta massissa, de pinastre (Pinus pinaster), de 45x140x2050 mm, color marró, tractada en autoclau mitjançant el mètode Bethell, amb classe d'ús 4 segons UNE-EN 335, sobre una base existent. Inclús peces especials.
Criteri de valoració econòmica: El preu no inclou la base de recolzament.
Inclou: Replanteig. Col·locació de les taules.
Criteri d'amidament de projecte: Superfície útil, mesura segons documentació gràfica de Projecte. No s'ha incrementat l'amidament per trencaments i retallades, ja que en la descomposició s'ha considerat un 5% més de peces.
Criteri de mesura d'obra: Es mesurarà la superfície realment executada segons especificacions de Projecte.

| Codi | Ut | Descripció | Rendiment | Preu | Import |
|---|---|---|---|---|---|
| mt18mtf020a | m² | Taules de fusta massissa, de pinastre (Pinus pinaster), de 45x140x2050 mm, color marró, tractada en autoclau mitjançant el mètode Bethell, amb classe d'ús 4 segons UNE-EN 335. (material) | 1.050 | 25.50 | 26.78 |
| op00cep010 |  | Garlopa. | 1.000 | 0.00 | 0.00 |
| op00tro010 |  | Serra de trepar. | 1.000 | 0.00 | 0.00 |
| mo025 | h | Oficial 1ª instal·lador de paviments de fusta. (mà d'obra) | 0.198 | 29.67 | 5.87 |
| mo063 | h | Ajudant instal·lador de paviments de fusta. (mà d'obra) | 0.198 | 26.39 | 5.23 |
| % | % | Costos directes complementaris | 2 % | 37.88 | 0.76 |
|  |  | Costos directes |  |  | 38.64 |
