# Paviment de gespa sintètica, per a ús en urbanisme i oci

- Propietat de l'arxiu: CYPE INGENIEROS, S.A.
- Format: FIEBDC-3/2002
- Divisa: EUR
- Costos indirectes: 3.00 %
- IVA: 21.00 %

## M Ferms i paviments urbans

### MP Paviments urbans

#### MPS De gespa sintètica

**MPS020** m² Paviment de gespa sintètica, per a ús en urbanisme i oci.
Paviment de gespa sintètica, de quatre tons de color verd i marró, compost de flocs rectes monofilament Dogbone DB Shape de 3/8" de fibra 100% polietilè resistent als raigs UV, 5200/8 decitex, 120 micres de gruix i flocs rectes texturitzats de 3/8" de fibra 100% polipropilè resistent als raigs UV, 3000/6 decitex, 110 micres de gruix, teixits sobre base de polipropilè drenant reforçada amb una capa de feltre, amb termofixat i segellat amb làtex, de 25 mm d'altura de pel, de 27 mm d'altura total de moqueta, 2280 g/m² i 16800 flocs/m²; banda d'unió de geotèxtil de polipropilè, de 300 mm d'amplada i adhesiu de poliuretà bicomponent, llastrat amb 5 kg/m² d'àrid silici, de granulometria compresa entre 0,4 i 0,8 mm; amb una superfície major de 40 m², per a ús en urbanisme i oci.
Criteri de valoració econòmica: El preu no inclou la superfície base.
Inclou: Replanteig. Col·locació de la gespa sintètica. Llastrat de la superfície.
Criteri d'amidament de projecte: Superfície mesurada segons documentació gràfica de Projecte.
Criteri de mesura d'obra: Es mesurarà la superfície realment executada segons especificacions de Projecte.

| Codi | Ut | Descripció | Rendiment | Preu | Import |
|---|---|---|---|---|---|
| mt47cit230b | m² | Gespa sintètica, de quatre tons de color verd i marró, compost de flocs rectes monofilament Dogbone DB Shape de 3/8" de fibra 100% polietilè resistent als raigs UV, 5200/8 decitex, 120 micres de gruix i flocs rectes texturitzats de 3/8" de fibra 100% polipropilè resistent als raigs UV, 3000/6 decitex, 110 micres de gruix, teixits sobre base de polipropilè drenant reforçada amb una capa de feltre, amb termofixat i segellat amb làtex, de 25 mm d'altura de pel, de 27 mm d'altura total de moqueta, 2280 g/m² i 16800 flocs/m², subministrat en rotllos. (material) | 1.040 | 17.39 | 18.09 |
| mt47cit250d | m | Banda d'unió de geotèxtil de polipropilè, de 300 mm d'amplada, subministrada en rotllos. (material) | 0.420 | 1.08 | 0.45 |
| mt47cit260a | kg | Adhesiu de poliuretà bicomponent. (material) | 0.300 | 4.40 | 1.32 |
| mt47cit004a | kg | Àrid silici, de granulometria compresa entre 0,4 i 0,8 mm, subministrat en sacs. (material) | 5.000 | 0.15 | 0.75 |
| mq07cel010 | h | Carretó elevador dièsel de doble tracció de 8 t. (maquinària) | 0.110 | 28.06 | 3.09 |
| mo041 | h | Oficial 1ª construcció d'obra civil. (mà d'obra) | 0.158 | 29.67 | 4.69 |
| mo087 | h | Ajudant construcció d'obra civil. (mà d'obra) | 0.317 | 26.39 | 8.37 |
| % | % | Costos directes complementaris | 2 % | 36.76 | 0.74 |
|  |  | Costos directes |  |  | 37.50 |
