# Capa separadora: làmina de polietilè

- Propietat de l'arxiu: CYPE INGENIEROS, S.A.
- Format: FIEBDC-3/2002
- Divisa: EUR
- Costos indirectes: 3.00 %
- IVA: 21.00 %

## N Aïllaments e impermeabilitzacions

### NG Geosintètics

#### NGL Geomembranes

**NGL010** m² Capa separadora: làmina de polietilè.
Film impermeable de polietilè de baixa densitat (LDPE) de 0,1 mm d'espessor i 100 g/m² de massa superficial, color negre. Col·locació en obra: amb cavalcaments, directament sobre el terreny, sobre un emmacat o sobre una superficie de formigó.
Inclou: Col·locació de la làmina separadora. Resolució de cavalcaments i unions.
Criteri d'amidament de projecte: Superfície mesurada segons documentació gràfica de Projecte.
Criteri de mesura d'obra: Es mesurarà la superfície realment executada segons especificacions de Projecte, incloent els lliuraments i els solapes.

| Codi | Ut | Descripció | Rendiment | Preu | Import |
|---|---|---|---|---|---|
| mt16png020a | m² | Film impermeable de polietilè de baixa densitat (LDPE) de 0,1 mm d'espessor i 100 g/m² de massa superficial, color negre. (material) | 1.150 | 0.57 | 0.66 |
| mo020 | h | Oficial 1ª construcció. (mà d'obra) | 0.040 | 29.67 | 1.19 |
| mo113 | h | Peó ordinari construcció. (mà d'obra) | 0.020 | 24.86 | 0.50 |
| % | % | Costos directes complementaris | 2 % | 2.35 | 0.05 |
|  |  | Costos directes |  |  | 2.40 |
