# Capa de separació sota escullera, de geotèxtil

- Propietat de l'arxiu: CYPE INGENIEROS, S.A.
- Format: FIEBDC-3/2002
- Divisa: EUR
- Costos indirectes: 3.00 %
- IVA: 21.00 %

## N Aïllaments e impermeabilitzacions

### NI Impermeabilitzacions

#### NIE Esculleres

**NIE010** m² Capa de separació sota escullera, de geotèxtil.
Capa de separació sota escullera, de geotèxtil no teixit compost per fibres de polièster unides per tiretes, amb una resistència a la tracció longitudinal de 6,8 kN/m, una resistència a la tracció transversal de 7,8 kN/m, una obertura de con a l'assaig de perforació dinàmica segons UNE-EN ISO 13433 inferior a 3 mm, resistència CBR a punxonament 1,7 kN i una massa superficial de 500 g/m², col·locada amb cavalcaments sobre el terreny, fixat amb piqueta d'ancoratge d'acer, en forma de L, de 6 mm de diàmetre, per evitar el seu desplaçament.
Inclou: Replanteig i tall. Col·locació del geotèxtil. Resolució de cavalcaments i unions. Fixació del geotèxtil.
Criteri d'amidament de projecte: Superfície mesurada segons documentació gràfica de Projecte.
Criteri de mesura d'obra: Es mesurarà la superfície realment executada segons especificacions de Projecte.

| Codi | Ut | Descripció | Rendiment | Preu | Import |
|---|---|---|---|---|---|
| mt14gsa020ei | m² | Geotèxtil no teixit compost per fibres de polièster unides per tiretes, amb una resistència a la tracció longitudinal de 6,8 kN/m, una resistència a la tracció transversal de 7,8 kN/m, una obertura de con a l'assaig de perforació dinàmica segons UNE-EN ISO 13433 inferior a 3 mm, resistència CBR a punxonament 1,7 kN i una massa superficial de 500 g/m², segons UNE-EN 13252. (material) | 1.100 | 2.38 | 2.62 |
| mt48mal015c | U | Piqueta d'ancoratge d'acer, en forma de L, de 6 mm de diàmetre, per a subjecció de xarxes i malles al terreny. (material) | 1.000 | 0.68 | 0.68 |
| mo041 | h | Oficial 1ª construcció d'obra civil. (mà d'obra) | 0.066 | 29.67 | 1.96 |
| mo087 | h | Ajudant construcció d'obra civil. (mà d'obra) | 0.066 | 26.39 | 1.74 |
| % | % | Costos directes complementaris | 2 % | 7.00 | 0.14 |
|  |  | Costos directes |  |  | 7.14 |
