# Presa de terra independent per a instal·lació provisional d'obra

- Propietat de l'arxiu: CYPE INGENIEROS, S.A.
- Format: FIEBDC-3/2002
- Divisa: EUR
- Costos indirectes: 3.00 %
- IVA: 21.00 %

## Y Seguretat i salut

### YC Sistemes de protecció col·lectiva

#### YCS Protecció elèctrica

**YCS030** U Presa de terra independent per a instal·lació provisional d'obra.
Presa de terra independent, per a instal·lació provisional d'obra, composta per pica d'acer courat de 2 m de longitud, clavada en el terreny, connectada a pont per a comprovació, dins d'una arqueta de registre de polipropilè de 30x30 cm. Inclús grapa abraçadora per a la connexió de l'elèctrode amb la línia d'enllaç i additius per a disminuir la resistivitat del terreny.
Criteri de valoració econòmica: El preu no inclou l'excavació ni el replé del extradós.
Criteri d'amidament de projecte: Nombre d'unitats previstes, segons Estudi o Estudi Bàsic de Seguretat i Salut.
Criteri de mesura d'obra: Es mesurarà el nombre d'unitats realment executades segons especificacions d'Estudi o Estudi Bàsic de Seguretat i Salut.

| Codi | Ut | Descripció | Rendiment | Preu | Import |
|---|---|---|---|---|---|
| mt35tte010b | U | Elèctrode per a xarxa de connexió a terra couratge amb 300 µm, fabricat en acer, de 15 mm de diàmetre i 2 m de longitud. (material) | 1.000 | 18.39 | 18.39 |
| mt35ttc010b | m | Conductor de coure nu, de 35 mm². (material) | 0.250 | 2.87 | 0.72 |
| mt35tta040 | U | Grapa abraçadora per a connexió de pica. (material) | 1.000 | 1.02 | 1.02 |
| mt35tta010 | U | Pericó de polipropilè per a connexió a terra, de 300x300 mm, amb tapa de registre. (material) | 1.000 | 75.60 | 75.60 |
| mt35tta030 | U | Pont per a comprovació de connexió de terra de l'instal·lació elèctrica. (material) | 1.000 | 47.00 | 47.00 |
| mt35tta060 | U | Sac de 5 kg de sals minerals per a la millora de la conductivitat de posades a terra. (material) | 0.333 | 3.58 | 1.19 |
| mt35www020 | U | Material auxiliar per a instal·lacions de connexió a terra. (material) | 1.000 | 1.17 | 1.17 |
| mo119 | h | Oficial 1ª Seguretat i Salut. (mà d'obra) | 0.330 | 29.67 | 9.79 |
| mo120 | h | Peó Seguretat i Salut. (mà d'obra) | 0.331 | 24.86 | 8.23 |
| % | % | Costos directes complementaris | 2 % | 163.11 | 3.26 |
|  |  | Costos directes |  |  | 166.37 |
