# Cobriment decoratiu del terreny, amb gespa sintètica

- Propietat de l'arxiu: CYPE Ingenieros S.A.
- Format: FIEBDC-3/2016
- Programa: Generador de preus de la construcció. CYPE Ingenieros, S.A.
- Data: 07/06/2025
- Divisa: EUR
- Costos indirectes: 3 %
- IVA: 21 %

## J Jardineria

### JT Decoració i tractament de superfícies

#### JTI Superfícies de materials inerts

**JTI030** m² Cobriment decoratiu del terreny, amb gespa sintètica.
Cobriment decoratiu del terreny, amb gespa sintètica, realitzada mitjançant: estesa dels rotllos de gespa sintètica, compost de fibres de polietilè i polipropilè resistent als raigs UV, altura de fil 25 mm i 6600 decitex, cosides sobre base de polipropilè a raó de 14700 flocs/m², amb mitjans manuals; enganxat d'aquests amb cola i cinta de geotèxtil de 25 cm d'amplada; i llastrat de la superfície amb sorra de sílice, amb un rendiment de 10 kg/m².
Inclou: Replanteig. Preparació del terreny. Tall dels rotllos de gespa. Estesa i pegat dels rotllos de gespa. Cobriment amb sorra. Reg. Retirada i càrrega dels materials sobrants sobre camió o contenidor.
Criteri d'amidament de projecte: Superfície mesurada en projecció horitzontal, segons documentació gràfica de Projecte.
Criteri de mesura d'obra: Es mesurarà, en projecció horitzontal, la superfície realment executada segons especificacions de Projecte.

| Codi | Ut | Descripció | Rendiment | Preu | Import |
|---|---|---|---|---|---|
| mt48ces010a | m² | Gespa sintètica, compost de fibres de polietilè i polipropilè resistent als raigs UV, altura de fil 25 mm i 6600 decitex, cosides sobre base de polipropilè a raó de 14700 flocs/m², per a ús decoratiu; subministrat en rotllos. (material) | 1.05 | 23.15 | 24.308 |
| mt08aaa010a | m³ | Aigua. (material) | 0.01 | 1.53 | 0.015 |
| mt01arp015a | kg | Sorra de sílice natural, rentada i assecada al forn, de granulometria compresa entre 0,2 i 0,5 mm, presentada en sacs. (material) | 10 | 0.15 | 1.500 |
| mt48ces020 | kg | Cola, per a col·locació de gespa sintètica. (material) | 0.1 | 7.66 | 0.766 |
| mt48ces030 | m | Cinta de geotèxtil de 25 cm d'amplada, per a col·locació de gespa sintètica. (material) | 0.6 | 1.53 | 0.918 |
| mo040 | h | Oficial 1ª jardiner. (mà d'obra) | 0.132 | 29.67 | 3.916 |
| mo086 | h | Ajudant jardiner. (mà d'obra) | 0.593 | 26.39 | 15.649 |
| % | % | Costos directes complementaris | 2 % | 47.072 | 0.941 |
|  |  | Costos directes |  |  | 48.013 |

Residus:
- col·locació: mt48ces010a; factor de residu 0.0196462
- col·locació: mt01arp015a Sorra de sílice natural, rentada i assecada al forn, de granulometria compresa entre 0,2 i 0,5 mm, presentada en sacs; factor de residu 0.009
- col·locació: mt48ces030 Cinta de geotèxtil de 25 cm d'amplada, per a col·locació de gespa sintètica; factor de residu 0.011

## Recursos

**mt48ces010a** m² Gespa sintètica
Dades tècniques: Cost energètic 226.532 MJ; Emissió de CO2 11.247 kg; Codi LER 17 02 03; Massa de l'element 2.284 kg; Volum 0.003807 m3
Residus:
- embalatge: re170203 Plàstic. (component de residu); rendiment 0.054 kg; Codi LER 17 02 03; Massa de l'element 1 kg; Volum 0.001667 m3

**mt08aaa010a** m³ Aigua
Dades tècniques: Cost energètic 60.000 MJ; Emissió de CO2 30.000 kg

**mt01arp015a** kg Sorra de sílice natural, rentada i assecada al forn, de granulometria compresa entre 0,2 i 0,5 mm, presentada en sacs
Dades tècniques: Cost energètic 0.075 MJ; Emissió de CO2 0.004 kg; Codi LER 01 04 09; Massa de l'element 1 kg; Volum 0.000625 m3

**mt48ces030** m Cinta de geotèxtil de 25 cm d'amplada, per a col·locació de gespa sintètica
Dades tècniques: Cost energètic 11.141 MJ; Emissió de CO2 0.553 kg; Codi LER 17 02 03; Massa de l'element 0.075 kg; Volum 0.000125 m3
Residus:
- embalatge: re170203 Plàstic; rendiment 0.04 kg
