# Paviment continu drenant, a base de resina epoxi

- Propietat de l'arxiu: CYPE Ingenieros S.A.
- Format: FIEBDC-3/2016
- Programa: Generador de preus de la construcció. CYPE Ingenieros, S.A.
- Data: 28/01/2025
- Divisa: EUR
- Costos indirectes: 3 %
- IVA: 21 %

## M Ferms i paviments urbans

### MP Paviments urbans

#### MPD Drenants

**MPD010** m² Paviment continu drenant, a base de resina epoxi.
Paviment continu drenant format per capa de morter realitzat "in situ" a base de resina epoxi bicomponent i àrid de 6 a 10 mm de diàmetre, de 20 mm d'espessor, per a trànsit de vianants, amb una resistència a flexotracció de 3 N/mm², una resistència a compressió de 6 N/mm² i una capacitat drenant >=150 l/(m²·min), resistència al lliscament Rd>45, classe 3.
Criteri de valoració econòmica: El preu no inclou la base suport.
Inclou: Execució de la base. Preparació de la superfície de recolzament. Replanteig dels junts de construcció i de dilatació. Estesa de nivells mitjançant tocaments, mestres de formigó o regles. Reg de la superfície base. Formació de juntes de construcció i de juntes perimetrals de dilatació. Connexionat, ancoratge i embroquetat de les xarxes d'instal·lacions projectades. Abocament, estesa i vibrat del morter. Cura del morter. Replanteig dels junts de retracció. Cort del paviment. Neteja final dels junts de retracció.
Criteri d'amidament de projecte: Superfície mesurada segons documentació gràfica de Projecte.
Criteri de mesura d'obra: Es mesurarà la superfície realment executada segons especificacions de Projecte.

| Codi | Ut | Descripció | Rendiment | Preu | Import |
|---|---|---|---|---|---|
| mt47pcd020a | kg | Resina epoxi bicomponent. (material) | 1 | 61.3 | 61.300 |
| mt01arg120a | kg | Àrid de 6 a 10 mm de diàmetre. (material) | 30 | 0.04 | 1.200 |
| mq06vib020 | h | Regla vibrant de 3 m. (maquinària) | 0.092 | 5.33 | 0.490 |
| mq06cor020 | h | Equip per a tall de juntes en soleres de formigó. (maquinària) | 0.09 | 10.85 | 0.977 |
| mo041 | h | Oficial 1ª construcció d'obra civil. (mà d'obra) | 0.659 | 29.67 | 19.553 |
| mo087 | h | Ajudant construcció d'obra civil. (mà d'obra) | 0.659 | 26.39 | 17.391 |
| % | % | Costos directes complementaris | 2 % | 100.911 | 2.018 |
|  |  | Costos directes |  |  | 102.929 |

Residus:
- col·locació: mt47pcd020a Resina epoxi bicomponent; factor de residu 0.03

## Recursos

**mt47pcd020a** kg Resina epoxi bicomponent
Dades tècniques: Cost energètic 86.761 MJ; Emissió de CO2 3.294 kg; Codi LER 17 09 04; Massa de l'element 1 kg; Volum 0.000667 m3
Residus:
- embalatge: re170203 Plàstic. (component de residu); rendiment 0.003 kg; Codi LER 17 02 03; Massa de l'element 1 kg; Volum 0.001667 m3
