# Revestiment de paviment urbà, sistema "COMPOSAN INDUSTRIAL Y TECNOLOGÍA"

- Propietat de l'arxiu: CYPE Ingenieros S.A.
- Format: FIEBDC-3/2016
- Programa: Generador de preus de la construcció. CYPE Ingenieros, S.A.
- Data: 07/06/2025
- Divisa: EUR
- Costos indirectes: 3 %
- IVA: 21 %

## M Ferms i paviments urbans

### MP Paviments urbans

#### MPI Sistemes de paviments

**MPI010** m² Revestiment de paviment urbà, sistema "COMPOSAN INDUSTRIAL Y TECNOLOGÍA".
Revestiment de paviment urbà, amb acabat rugós, amb resistència al lliscament Rd>45 segons UNE-EN 16165 i lliscabilitat classe 3 segons CTE, coeficient de fricció SRT>45 segons UNE-EN 1436, Euroclasse Bfl-s1 de reacció al foc, segons UNE-EN 13501-1, abrasió Taber en sec < 0,2 g, de 2 a 3 mm d'espessor total aproximat, realitzat sobre superfície suport d'aglomerat asfàltic, amb el sistema Compotop S/A "COMPOSAN INDUSTRIAL Y TECNOLOGÍA", apte per a aparcaments i zones de circulació amb tràfic lleuger a baixes velocitats, mitjançant l'aplicació successiva de: dues capes de morter, Compotop, color vermell, a base de resines sintètiques, càrregues minerals seleccionades i pigments (rendiment aproximat de 2 kg/m² la primera capa i 1,5 kg/m² la segona capa), deixant assecar totalment la primera capa abans d'aplicar la segona capa i una capa de segellat de pintura a l'aigua, Paintex, color vermell, a base de resines acríliques, càrregues micronitzades i pigments (0,5 kg/m²).
Criteri de valoració econòmica: El preu no inclou la superfície suport, la preparació de la superfície suport ni l'execució i el segellat dels junts.
Inclou: Neteja de la superfície suport. Replanteig de les juntes i draps de treball. Aplicació, amb rastell de goma, de les capes de regularització i condicionament de la superfície. Aplicació, amb corró, pistola o rastell de goma, de la capa de segellat. Neteja final del paviment.
Criteri d'amidament de projecte: Superfície mesurada en projecció horitzontal, segons documentació gràfica de Projecte.
Criteri de mesura d'obra: Es mesurarà, en projecció horitzontal, la superfície realment executada segons especificacions de Projecte.

| Codi | Ut | Descripció | Rendiment | Preu | Import |
|---|---|---|---|---|---|
| mt47cit030b | kg | Morter, Compotop "COMPOSAN INDUSTRIAL Y TECNOLOGÍA", color vermell, a base de resines sintètiques, càrregues minerals seleccionades i pigments; per a aplicar amb rastell de goma. (material) | 3.5 | 1.99 | 6.965 |
| mt27pcc010m | kg | Pintura a l'aigua, Paintex "COMPOSAN INDUSTRIAL Y TECNOLOGÍA", color vermell, a base de resines acríliques, càrregues micronitzades i pigments; per a aplicar amb corró, pistola o rastell de goma. (material) | 0.5 | 4.98 | 2.490 |
| mo041 | h | Oficial 1ª construcció d'obra civil. (mà d'obra) | 0.129 | 29.67 | 3.827 |
| mo087 | h | Ajudant construcció d'obra civil. (mà d'obra) | 0.129 | 26.39 | 3.404 |
| % | % | Costos directes complementaris | 2 % | 16.686 | 0.334 |
|  |  | Costos directes |  |  | 17.020 |

Residus:
- col·locació: mt47cit030b; factor de residu 0.063066
- col·locació: mt27pcc010m; factor de residu 0.055

## Recursos

**mt47cit030b** kg Morter, Compotop "COMPOSAN INDUSTRIAL Y TECNOLOGÍA"
Dades tècniques: Cost energètic 15.053 MJ; Emissió de CO2 0.575 kg; Codi LER 17 09 04; Massa de l'element 1 kg; Volum 0.000667 m3
Residus:
- embalatge: re170203 Plàstic. (component de residu); rendiment 0.003 kg; Codi LER 17 02 03; Massa de l'element 1 kg; Volum 0.001667 m3

**mt27pcc010m** kg Pintura a l'aigua
Dades tècniques: Cost energètic 30.230 MJ; Emissió de CO2 1.494 kg; Codi LER 08 01 11; Massa de l'element 1 kg; Volum 0.001111 m3
Residus:
- embalatge: re170203 Plàstic; rendiment 0.032 kg
