# Lluminària amb suport mural

- Propietat de l'arxiu: CYPE Ingenieros S.A.
- Format: FIEBDC-3/2016
- Programa: Generador de preus de la construcció. CYPE Ingenieros, S.A.
- Data: 28/01/2025
- Divisa: EUR
- Costos indirectes: 3 %
- IVA: 21 %

## T Equipament urbà

### TI Il·luminació viària

#### TIF Fanals

**TIF005** U Lluminària amb suport mural.
Lluminària rectangular d'alumini anoditzat, model Rama Led "SANTA & COLE", de 25 W de potència màxima, de 1163x200x98 mm, òptica d'alt rendiment de tecnologia led, suport mural d'acer inoxidable AISI 304 i 24 led de 1 W, classe de protecció I, grau de protecció IP66; fixada mecànicament al parament vertical. Inclús, accessoris i elements de fixació. Totalment muntada, connexionada i comprovada.
Inclou: Replanteig. Fixació del suport. Col·locació de la lluminària. Connexionat. Neteja de l'element.
Criteri d'amidament de projecte: Nombre d'unitats previstes, segons documentació gràfica de Projecte.
Criteri de mesura d'obra: Es mesurarà el nombre d'unitats realment executades segons especificacions de Projecte.

| Codi | Ut | Descripció | Rendiment | Preu | Import |
|---|---|---|---|---|---|
| mt34syc215e | U | Lluminària rectangular d'alumini anoditzat, model Rama Led "SANTA & COLE", de 25 W de potència màxima, de 1163x200x98 mm, òptica d'alt rendiment de tecnologia led, suport mural d'acer inoxidable AISI 304 i 24 led de 1 W, classe de protecció I, grau de protecció IP66, inclús tacs i cargols de fixació. (material) | 1 | 1348.59 | 1348.590 |
| mq07cce010a | h | Camió amb cistell elevador de braç articulat de 16 m d'altura màxima de treball i 260 kg de càrrega màxima. (maquinària) | 0.22 | 56.59 | 12.450 |
| mo003 | h | Oficial 1ª electricista. (mà d'obra) | 0.33 | 30.63 | 10.108 |
| mo102 | h | Ajudant electricista. (mà d'obra) | 0.33 | 26.36 | 8.699 |
| % | % | Costos directes complementaris | 2 % | 1379.847 | 27.597 |
|  |  | Costos directes |  |  | 1407.444 |

## Recursos

**mt34syc215e** U Lluminària rectangular d'alumini anoditzat
Dades tècniques: Cost energètic 849.165 MJ; Emissió de CO2 79.970 kg
Residus:
- embalatge: re150101 Envasos de paper i cartró. (component de residu); rendiment 0.35 kg; Codi LER 15 01 01; Massa de l'element 1 kg; Volum 0.001333 m3
