# Presa de terra independent per a instal·lació provisional d'obra

- Propietat de l'arxiu: CYPE Ingenieros S.A.
- Format: FIEBDC-3/2016
- Programa: Generador de preus de la construcció. CYPE Ingenieros, S.A.
- Data: 07/06/2025
- Divisa: EUR
- Costos indirectes: 3 %
- IVA: 21 %

## Y Seguretat i salut

### YC Sistemes de protecció col·lectiva

#### YCS Protecció elèctrica

**YCS030** U Presa de terra independent per a instal·lació provisional d'obra.
Presa de terra independent, per a instal·lació provisional d'obra, composta per pica d'acer courat de 2 m de longitud, clavada en el terreny, connectada a pont per a comprovació, dins d'una arqueta de registre de polipropilè de 30x30 cm. Inclús grapa abraçadora per a la connexió de l'elèctrode amb la línia d'enllaç i additius per a disminuir la resistivitat del terreny.
Criteri de valoració econòmica: El preu no inclou l'excavació ni el replé del extradós.
Criteri d'amidament de projecte: Nombre d'unitats previstes, segons Estudi o Estudi Bàsic de Seguretat i Salut.
Criteri de mesura d'obra: Es mesurarà el nombre d'unitats realment executades segons especificacions d'Estudi o Estudi Bàsic de Seguretat i Salut.

| Codi | Ut | Descripció | Rendiment | Preu | Import |
|---|---|---|---|---|---|
| mt35tte010b | U | Elèctrode per a xarxa de connexió a terra couratge amb 300 µm, fabricat en acer, de 15 mm de diàmetre i 2 m de longitud. (material) | 1 | 18.39 | 18.390 |
| mt35ttc010b | m | Conductor de coure nu, de 35 mm². (material) | 0.25 | 2.87 | 0.718 |
| mt35tta040 | U | Grapa abraçadora per a connexió de pica. (material) | 1 | 1.02 | 1.020 |
| mt35tta010 | U | Pericó de polipropilè per a connexió a terra, de 300x300 mm, amb tapa de registre. (material) | 1 | 75.6 | 75.600 |
| mt35tta030 | U | Pont per a comprovació de connexió de terra de l'instal·lació elèctrica. (material) | 1 | 47 | 47.000 |
| mt35tta060 | U | Sac de 5 kg de sals minerals per a la millora de la conductivitat de posades a terra. (material) | 0.333 | 3.58 | 1.192 |
| mt35www020 | U | Material auxiliar per a instal·lacions de connexió a terra. (material) | 1 | 1.17 | 1.170 |
| mo119 | h | Oficial 1ª Seguretat i Salut. (mà d'obra) | 0.33 | 29.67 | 9.791 |
| mo120 | h | Peó Seguretat i Salut. (mà d'obra) | 0.331 | 24.86 | 8.229 |
| % | % | Costos directes complementaris | 2 % | 163.110 | 3.262 |
|  |  | Costos directes |  |  | 166.372 |

Residus:
- col·locació: mt35ttc010b Conductor de coure nu, de 35 mm²; factor de residu 0.0141669
- col·locació: mt35tta040 Grapa abraçadora per a connexió de pica; factor de residu 0.048
- excavació: ruo170504 Terra i pedres diferents de les especificades en el codi 17 05 03. (component de residu); rendiment 90.921 kg; Codi LER 17 05 04; Massa de l'element 1 kg; Volum 0.000625 m3
- excavació: ruo170504 Terra i pedres diferents de les especificades en el codi 17 05 03; rendiment -28.8 kg

## Recursos

**mt35tte010b** U Elèctrode per a xarxa de connexió a terra couratge amb 300 µm, fabricat en acer, de 15 mm de diàmetre i 2 m de longitud
Dades tècniques: Cost energètic 69.194 MJ; Emissió de CO2 6.274 kg
Residus:
- embalatge: re150101 Envasos de paper i cartró. (component de residu); rendiment 0.09 kg; Codi LER 15 01 01; Massa de l'element 1 kg; Volum 0.001333 m3
- embalatge: re170203 Plàstic. (component de residu); rendiment 0.045 kg; Codi LER 17 02 03; Massa de l'element 1 kg; Volum 0.001667 m3

**mt35ttc010b** m Conductor de coure nu, de 35 mm²
Dades tècniques: Cost energètic 11.520 MJ; Emissió de CO2 0.281 kg; Codi LER 17 04 11; Massa de l'element 0.3115 kg; Volum 0.000208 m3
Residus:
- embalatge: re150101 Envasos de paper i cartró; rendiment 0.071 kg

**mt35tta040** U Grapa abraçadora per a connexió de pica
Dades tècniques: Cost energètic 33.867 MJ; Emissió de CO2 2.266 kg; Codi LER 17 04 01; Massa de l'element 0.19 kg; Volum 0.000127 m3
Residus:
- embalatge: re170203 Plàstic; rendiment 0.005 kg

**mt35tta010** U Pericó de polipropilè per a connexió a terra, de 300x300 mm, amb tapa de registre
Dades tècniques: Cost energètic 220.283 MJ; Emissió de CO2 6.958 kg
Residus:
- embalatge: re150101 Envasos de paper i cartró; rendiment 0.072 kg
