# Piqueta reflectora

- Propietat de l'arxiu: CYPE Ingenieros S.A.
- Format: FIEBDC-3/2016
- Programa: Generador de preus de la construcció. CYPE Ingenieros, S.A.
- Data: 14/12/2023
- Divisa: EUR
- Costos indirectes: 3 %
- IVA: 21 %

## Y Seguretat i salut

### YS Senyalització provisional d'obres

#### YSB Abalisament

**YSB100** U Piqueta reflectora.
Subministrament i col·locació en el terreny de piqueta reflectora de jalonament, a una cara, per a abalisament, amb pica de 40 cm i retroreflectància nivell 1 (E.G.), amortitzable en 10 usos. Inclús manteniment en condicions segures durant tot el període de temps que es requereixi i desmuntatge.
Inclou: Replanteig. Clavat de les piquetes al terreny. Desmuntatge posterior. Transport fins al lloc de magatzematge o retirada a contenidor.
Criteri d'amidament de projecte: Nombre d'unitats previstes, segons Estudi o Estudi Bàsic de Seguretat i Salut.
Criteri de mesura d'obra: Es mesurarà el nombre d'unitats realment col·locades segons especificacions d'Estudi o Estudi Bàsic de Seguretat i Salut.

| Codi | Ut | Descripció | Rendiment | Preu | Import |
|---|---|---|---|---|---|
| mt50bal100a | U | Piqueta reflectora de jalonament, a una cara, per a abalisament, amb pica de 40 cm i retroreflectància nivell 1 (E.G.). (material) | 0.1 | 6.55 | 0.655 |
| mo120 | h | Peó Seguretat i Salut. (mà d'obra) | 0.198 | 23.04 | 4.562 |
| % | % | Costos directes complementaris | 2 % | 5.217 | 0.104 |
|  |  | Costos directes |  |  | 5.321 |
